# Reparación de carpintería exterior de PVC "in situ", con un grado de deterioro medio, mediante la corrección de descuadres y sustitución de herrajes deteriorados

- Propiedad del archivo: CYPE INGENIEROS, S.A.
- Formato: FIEBDC-3/2002
- Ámbito geográfico: Uruguay
- Costes indirectos: 3.00 %
- Gastos generales: 13.00 %
- Beneficio industrial: 6.00 %
- IVA: 21.00 %

## L Carpintería, placares, vidrios y protecciones solares

### LC Carpintería

#### LCZ Reparaciones

**LCZ010** m² Reparación de carpintería exterior de PVC "in situ", con un grado de deterioro medio, mediante la corrección de descuadres y sustitución de herrajes deteriorados.
Reparación de carpintería exterior de PVC "in situ", con un grado de deterioro medio, mediante la corrección de descuadres y sustitución de herrajes deteriorados. Incluso parte proporcional de reposición de revestimientos y pinturas de los paramentos situados en zonas adyacentes a la intervención.
Incluye: Corrección de descuadres. Sustitución de los herrajes deteriorados.
Criterio de cómputo de proyecto: Superficie medida según documentación gráfica de Proyecto, incluyendo los premarcos.
Criterio de cómputo de obra: Se medirá la superficie realmente ejecutada según especificaciones de Proyecto.

| Código | Ud | Descripción | Rendimiento | Precio | Importe |
|---|---|---|---|---|---|
| mo018 | h | Oficial cerrajero. (mano de obra) | 1.787 | 12.81 | 22.89 |
| mo059 | h | Medio oficial cerrajero. (mano de obra) | 1.787 | 8.43 | 15.06 |
| % | % | Herramientas | 2 % | 37.95 | 0.76 |
|  |  | Costes directos |  |  | 38.71 |
