# Celosía de lamas de madera

- Propiedad del archivo: CYPE INGENIEROS, S.A.
- Formato: FIEBDC-3/2002
- Ámbito geográfico: Uruguay
- Divisa: UYU
- Costes indirectos: 3.00 %
- Gastos generales: 13.00 %
- Beneficio industrial: 6.00 %
- IVA: 21.00 %

## L Carpintería, placares, herrería, vidrios y protecciones solares

### LS Protecciones solares

#### LSZ Celosías

**LSZ020** m² Celosía de lamas de madera.
Celosía fija formada por lamas fijas de madera de cedro rojo, de 140 mm de ancho, con tratamiento fungicida y acabado pintado para exterior, colocadas en posición horizontal, enrasadas con el marco compuesto por perfiles de aluminio lacado de color a elegir y elementos para fijación de las lamas de acero inoxidable. Incluso pletinas para fijación mediante atornillado en obra de mampostería con tarugos de nylon y tornillos de acero.
Incluye: Replanteo. Presentación y nivelación. Resolución de las uniones del marco a los paramentos. Montaje de elementos complementarios.
Criterio de cómputo de proyecto: Superficie medida según documentación gráfica de Proyecto, deduciendo los huecos de superficie mayor de 3 m².
Criterio de cómputo de obra: Se medirá la superficie realmente ejecutada según especificaciones de Proyecto, deduciendo los huecos de superficie mayor de 3 m².

| Código | Ud | Descripción | Rendimiento | Precio | Importe |
|---|---|---|---|---|---|
| mt26aaa033a | Ud | Anclaje mecánico con tarugo de nylon y tornillo de acero galvanizado, de cabeza avellanada. (material) | 4.000 | 9.60 | 38.40 |
| mt22pce010a | m² | Celosía fija formada por lamas fijas de madera de cedro rojo, de 140 mm de ancho, con tratamiento fungicida y acabado pintado para exterior, colocadas en posición horizontal, enrasadas con el marco compuesto por perfiles de aluminio lacado de color a elegir y elementos para fijación de las lamas de acero inoxidable. (material) | 1.000 | 5736.01 | 5736.01 |
| op00ato010 |  | Atornillador. | 1.000 | 0.00 | 0.00 |
| mo018 | h | Oficial cerrajero. (mano de obra) | 0.435 | 367.90 | 160.04 |
| mo059 | h | Medio oficial cerrajero. (mano de obra) | 0.435 | 252.62 | 109.89 |
| % | % | Herramientas | 2 % | 6044.34 | 120.89 |
|  |  | Costes directos |  |  | 6165.23 |
