# Encuentro de techo plano no transitable

- Propiedad del archivo: CYPE INGENIEROS, S.A.
- Formato: FIEBDC-3/2002
- Ámbito geográfico: Uruguay
- Divisa: UYU
- Costes indirectos: 3.00 %
- Gastos generales: 13.00 %
- Beneficio industrial: 6.00 %
- IVA: 21.00 %

## Q Techos

### QA Planos

#### QAF Puntos singulares

**QAF032** Ud Encuentro de techo plano no transitable, no ventilado, ajardinada, tipo invertido, con lámina drenante, con sumidero de PVC, de salida vertical, de 160 mm de diámetro, rejilla alta de polietileno (paragravillas), fijado con soldadura termoplástica a la membrana impermeabilizante de PVC.
Encuentro de techo plano no transitable, no ventilado, ajardinada, tipo invertido, con lámina drenante, con sumidero de PVC, de salida vertical, de 160 mm de diámetro, rejilla alta de polietileno (paragravillas), fijado con soldadura termoplástica a la membrana impermeabilizante de PVC.
Incluye: Ejecución de rebaje del soporte alrededor del sumidero. Limpieza y preparación de la superficie. Colocación de la pieza de refuerzo. Colocación del sumidero.
Criterio de cómputo de proyecto: Número de unidades previstas, según documentación gráfica de Proyecto.
Criterio de cómputo de obra: Se medirá el número de unidades realmente ejecutadas según especificaciones de Proyecto.
Criterio de valoración económica: El precio no incluye la membrana impermeabilizante de PVC.

| Código | Ud | Descripción | Rendimiento | Precio | Importe |
|---|---|---|---|---|---|
| mt15dan100J | Ud | Sumidero de PVC, de salida vertical, de 160 mm de diámetro, rejilla alta de polietileno (paragravillas). (material) | 1.000 | 725.08 | 725.08 |
| op00pis010 |  | Pistola de aire caliente para soldadura de materiales termoplásticos. | 1.000 | 0.00 | 0.00 |
| mo029 | h | Oficial aplicador de membranas impermeabilizantes preelaboradas. (mano de obra) | 0.123 | 237.76 | 29.24 |
| mo067 | h | Medio oficial aplicador de membranas impermeabilizantes preelaboradas. (mano de obra) | 0.123 | 164.16 | 20.19 |
| mo008 | h | Oficial plomero. (mano de obra) | 0.432 | 244.81 | 105.76 |
| % | % | Herramientas | 2 % | 880.27 | 17.61 |
|  |  | Costes directos |  |  | 897.88 |
