# Limatesa de teja cerámica

- Propiedad del archivo: CYPE INGENIEROS, S.A.
- Formato: FIEBDC-3/2002
- Ámbito geográfico: Uruguay
- Divisa: UYU
- Costes indirectos: 3.00 %
- Gastos generales: 13.00 %
- Beneficio industrial: 6.00 %
- IVA: 21.00 %

## Q Techos

### QR Remates

#### QRL Limahoyas, limatesas y cumbreras

**QRL030** m Limatesa de teja cerámica.
Formación de limatesa con caballetes cerámicos, color rojo, para tejas curvas, asentados con mortero de cemento, confeccionado en obra, dosificación 1:6. Incluso solapes.
Incluye: Colocación de las tejas con mortero.
Criterio de cómputo de proyecto: Longitud medida en verdadera magnitud, según documentación gráfica de Proyecto.
Criterio de cómputo de obra: Se medirá, en verdadera magnitud, la longitud realmente ejecutada según especificaciones de Proyecto.

| Código | Ud | Descripción | Rendimiento | Precio | Importe |
|---|---|---|---|---|---|
| mt13tac011a | Ud | Caballete cerámico, color rojo, para tejas curvas. (material) | 3.000 | 26.66 | 79.98 |
| mt08aaa010a | m³ | Agua. (material) | 0.006 | 43.10 | 0.26 |
| mt01arg005a | t | Arena de cantera, para mortero preparado en obra. (material) | 0.049 | 563.95 | 27.63 |
| mt08cem000g | kg | Cemento gris en sacos. (material) | 7.500 | 8.26 | 61.95 |
| mq06hor010 | h | Hormigonera. (maquinaria) | 0.024 | 55.64 | 1.34 |
| mo020 | h | Oficial mampostero de albañil de construcción. (mano de obra) | 0.354 | 310.36 | 109.87 |
| mo112 | h | Peón especializado de albañil de construcción. (mano de obra) | 0.464 | 210.67 | 97.75 |
| % | % | Herramientas | 2 % | 378.78 | 7.58 |
|  |  | Costes directos |  |  | 386.36 |
