# Formación de pendientes en techo inclinado

- Propiedad del archivo: CYPE INGENIEROS, S.A.
- Formato: FIEBDC-3/2002
- Ámbito geográfico: Uruguay
- Divisa: UYU
- Costes indirectos: 3.00 %
- Gastos generales: 13.00 %
- Beneficio industrial: 6.00 %
- IVA: 21.00 %

## Q Techos

### QT Inclinados

#### QTY Reparaciones y refuerzos

**QTY040** m² Formación de pendientes en techo inclinado, con tabiques aligerados de ladrillo cerámico hueco de 24x11,5x9 cm asentado con mortero de cemento, confeccionado en obra, dosificación 1:6, dispuestos cada 80 cm y con 100 cm de altura media, rematados superiormente con fajas fajas fajas maestras de mortero de cemento, confeccionado en obra, dosificación 1:6.
Formación de pendientes en techo inclinado, con tabiques aligerados de ladrillo cerámico hueco de 24x11,5x9 cm asentado con mortero de cemento, confeccionado en obra, dosificación 1:6, dispuestos cada 80 cm y con 100 cm de altura media, rematados superiormente con fajas fajas fajas maestras de mortero de cemento, confeccionado en obra, dosificación 1:6. Incluso parte proporcional de limpieza y preparación de la superficie soporte, replanteo de las pendientes y trazado de limatesas, limahoyas y juntas, resolución de encuentros del faldón con paramentos verticales y relleno de juntas con poliestireno expandido de 2 cm de espesor, huecos de ventilación, ejecución de los tabiques aligerados, remate con la faja faja maestra superior y cinta de papel.
Incluye: Limpieza y preparación de la superficie soporte. Replanteo de las pendientes y trazado de limatesas, limahoyas y juntas. Ejecución de los tabiques aligerados. Revocado con fajas fajas fajas fajas fajas maestras del remate de los tabiques aligerados para recibir el tablero. Colocación de las cintas de papel sobre los tabiques aligerados.
Criterio de cómputo de proyecto: Superficie del techo medida en proyección horizontal, según documentación gráfica de Proyecto.
Criterio de cómputo de obra: Se medirá, en proyección horizontal, la superficie realmente ejecutada según especificaciones de Proyecto.

| Código | Ud | Descripción | Rendimiento | Precio | Importe |
|---|---|---|---|---|---|
| mt04lvc010c | Ud | Ladrillo cerámico hueco doble, para revestir, 24x11,5x9 cm, densidad 780 kg/m³. (material) | 33.000 | 3.73 | 123.09 |
| mt08aaa010a | m³ | Agua. (material) | 0.006 | 39.32 | 0.24 |
| mt01arg005a | t | Arena de cantera, para mortero preparado en obra. (material) | 0.017 | 522.48 | 8.88 |
| mt08cem000g | kg | Cemento gris en sacos. (material) | 2.579 | 7.54 | 19.45 |
| mt13blw200 | m² | Papel kraft. (material) | 0.124 | 6.42 | 0.80 |
| mq06hor010 | h | Hormigonera. (maquinaria) | 0.008 | 43.04 | 0.34 |
| mo020 | h | Oficial mampostero de albañil de construcción. (mano de obra) | 0.905 | 237.76 | 215.17 |
| mo077 | h | Medio oficial mampostero de albañil de construcción. (mano de obra) | 1.006 | 164.16 | 165.14 |
| % | % | Herramientas | 2 % | 533.11 | 10.66 |
|  |  | Costes directos |  |  | 543.77 |
