# Piezas especiales para techo inclinado de tejas asfálticas

- Propiedad del archivo: CYPE INGENIEROS, S.A.
- Formato: FIEBDC-3/2002
- Ámbito geográfico: Uruguay
- Divisa: UYU
- Costes indirectos: 3.00 %
- Gastos generales: 13.00 %
- Beneficio industrial: 6.00 %
- IVA: 21.00 %

## Q Techos

### QU Componentes de techos inclinados y curvas

#### QUS De tejas asfálticas

**QUS012** Ud Piezas especiales para techo inclinado de tejas asfálticas.
Aireador, para techo inclinado, con una pendiente mayor del 15%. Incluso accesorios de fijación.
Incluye: Imprimación de la superficie soporte de la cobertura, en perímetro y puntos singulares. Colocación por clavado de las tejas asfálticas.
Criterio de cómputo de proyecto: Número de unidades previstas, según documentación gráfica de Proyecto.
Criterio de cómputo de obra: Se medirá el número de unidades realmente ejecutadas según especificaciones de Proyecto.

| Código | Ud | Descripción | Rendimiento | Precio | Importe |
|---|---|---|---|---|---|
| mt13tag020a | Ud | Aireador. (material) | 1.000 | 377.77 | 377.77 |
| mt13piz050 | kg | Elementos de sujeción de acero inoxidable (clavos, ganchos, puntas, etc.). (material) | 0.050 | 119.46 | 5.97 |
| mo020 | h | Oficial mampostero de albañil de construcción. (mano de obra) | 0.121 | 363.15 | 43.94 |
| mo077 | h | Medio oficial mampostero de albañil de construcción. (mano de obra) | 0.061 | 252.15 | 15.38 |
| % | % | Herramientas | 2 % | 443.06 | 8.86 |
|  |  | Costes directos |  |  | 451.92 |
