# Revestimiento de azulejo con piezas cerámicas especiales de tipo listel

- Propiedad del archivo: CYPE INGENIEROS, S.A.
- Formato: FIEBDC-3/2002
- Ámbito geográfico: Uruguay
- Divisa: UYU
- Costes indirectos: 3.00 %
- Gastos generales: 13.00 %
- Beneficio industrial: 6.00 %
- IVA: 21.00 %

## R Revestimientos

### RA Azulejado

#### RAG De baldosas cerámicas

**RAG023** m Revestimiento de azulejo con piezas cerámicas especiales de tipo listel, cenefa u otras "BUTECH", de 1 cm de ancho, 10 €/m, colocadas en paramentos interiores, recibidas con mortero de cemento 1:6, con junta abierta (separación entre 3 y 15 mm).
Revestimiento de azulejo con piezas cerámicas especiales de tipo listel, cenefa u otras "BUTECH", de 1 cm de ancho, 10 €/m, colocadas en paramentos interiores, recibidas con mortero de cemento 1:6, extendido sobre toda la cara posterior de la pieza y ajustado a punta de cuchara, rellenando con el mismo mortero los huecos que pudieran quedar; todo ello previa preparación del paramento soporte con un salpicado con mortero de cemento fluido. Rejuntado con mortero de juntas cementoso tipo CG 2, color blanco, para juntas de 2 a 15 mm. Incluso cortes, remates, juntas y piezas especiales.
Incluye: Preparación de la parte de hormigón del paramento base con un salpicado previo con mortero de cemento diluido. Amerado de las piezas antes de su colocación por inmersión en agua. Replanteo y colocación de las piezas. Rejuntado. Limpieza del paramento.
Criterio de cómputo de proyecto: Longitud medida según documentación gráfica de Proyecto, sin incluir huecos de puertas. No se ha incrementado el metraje por roturas y recortes, ya que en la descomposición se ha considerado un 5% más de piezas.
Criterio de cómputo de obra: Se medirá la longitud realmente ejecutada según especificaciones de Proyecto.

| Código | Ud | Descripción | Rendimiento | Precio | Importe |
|---|---|---|---|---|---|
| mt09mor010c | m³ | Mortero de cemento CEM II/B-P 32,5 N tipo M-5, confeccionado en obra con 250 kg/m³ de cemento y una proporción en volumen 1/6. (material) | 0.001 | 2941.25 | 2.94 |
| mt19alb200a1000 | m | Pieza cerámica especial, "BUTECH", "PORCELANOSA GRUPO", de 1 cm de ancho, para revestimientos de azulejo, $u 10,00/m. (material) | 1.050 | 370.24 | 388.75 |
| mt09mcp020fv | kg | Mortero de juntas cementoso tipo CG2, color blanco, para juntas de 2 a 15 mm, compuesto por cemento de alta resistencia, cuarzo, aditivos especiales, pigmentos y resinas sintéticas. (material) | 0.300 | 19.80 | 5.94 |
| op00sie030 |  | Sierra de disco de diamante, para mesa de trabajo, de corte húmedo. | 1.000 | 0.00 | 0.00 |
| op00amo010 |  | Amoladora o radial. | 1.000 | 0.00 | 0.00 |
| op00tal010 |  | Taladro. | 1.000 | 0.00 | 0.00 |
| mo024 | h | Oficial azulejista. (mano de obra) | 0.120 | 237.76 | 28.53 |
| mo062 | h | Medio oficial azulejista. (mano de obra) | 0.120 | 164.16 | 19.70 |
| % | % | Herramientas | 2 % | 445.86 | 8.92 |
|  |  | Costes directos |  |  | 454.78 |
