# Revestimiento con tablero aglomerado de partículas

- Propiedad del archivo: CYPE INGENIEROS, S.A.
- Formato: FIEBDC-3/2002
- Ámbito geográfico: Uruguay
- Divisa: UYU
- Costes indirectos: 3.00 %
- Gastos generales: 13.00 %
- Beneficio industrial: 6.00 %
- IVA: 21.00 %

## R Revestimientos

### RD Decorativos

#### RDM De madera

**RDM010** m² Revestimiento con tablero aglomerado de partículas, recubierto por ambas caras con papel melamínico, acabado a elegir de 16 mm de espesor, clavado a rastreles de madera de pino de 5x5 cm, dispuestos cada 40 cm, fijados con tornillos sobre el paramento vertical.
Suministro y colocación de revestimiento decorativo de paramentos interiores mediante tablero aglomerado de partículas, recubierto por ambas caras con papel melamínico, acabado a elegir de 16 mm de espesor, clavado sobre entramado de rastreles de madera de 5x5 cm, dispuestos cada 40 cm, fijados con tornillos sobre la superficie regularizada de paramentos verticales interiores. Incluso parte proporcional de preparación y limpieza de la superficie, formación de encuentros, cortes del material y remates perimetrales.
Incluye: Preparación y limpieza de la superficie a revestir. Replanteo de juntas, huecos y encuentros. Replanteo de los rastreles del entramado. Corte y presentación de los tableros. Colocación sobre el entramado. Resolución del perímetro del revestimiento. Limpieza de la superficie.
Criterio de cómputo de proyecto: Superficie medida según documentación gráfica de Proyecto, deduciendo los huecos de superficie mayor de 2 m².
Criterio de cómputo de obra: Se medirá la superficie realmente ejecutada según especificaciones de Proyecto, deduciendo los huecos de superficie mayor de 2 m².

| Código | Ud | Descripción | Rendimiento | Precio | Importe |
|---|---|---|---|---|---|
| mt18mva010c | m | Rastrel de madera de pino, con humedad entre 8% y 12%, de 50x50 mm. (material) | 2.000 | 59.80 | 119.60 |
| mt29tma120 | Ud | Tornillo de acero galvanizado, de 80 mm de longitud, con arandela. (material) | 3.000 | 3.02 | 9.06 |
| mt29tma130 | Ud | Tarugo largo, de plástico, para pared. (material) | 3.000 | 0.60 | 1.80 |
| mt29tmf010aa1c | m² | Tablero aglomerado de partículas, recubierto por ambas caras con papel melamínico, acabado a elegir de 16 mm de espesor. (material) | 1.050 | 197.45 | 207.32 |
| mt13eag022 | Ud | Clavo de acero para fijación de rastrel de madera a soporte de madera. (material) | 3.000 | 1.21 | 3.63 |
| op00cla010 |  | Clavadora neumática. | 1.000 | 0.00 | 0.00 |
| op00cep010 |  | Garlopa. | 1.000 | 0.00 | 0.00 |
| mo017 | h | Oficial carpintero. (mano de obra) | 0.591 | 252.90 | 149.46 |
| mo058 | h | Medio oficial carpintero. (mano de obra) | 0.296 | 171.42 | 50.74 |
| % | % | Herramientas | 2 % | 541.61 | 10.83 |
|  |  | Costes directos |  |  | 552.44 |
