# Capa fina de mortero autonivelante de cemento

- Propiedad del archivo: CYPE INGENIEROS, S.A.
- Formato: FIEBDC-3/2002
- Ámbito geográfico: Uruguay
- Divisa: UYU
- Costes indirectos: 3.00 %
- Gastos generales: 13.00 %
- Beneficio industrial: 6.00 %
- IVA: 21.00 %

## R Revestimientos

### RS Pisos

#### RSA Morteros y pastas de nivelación

**RSA020** m² Capa fina de mortero autonivelante de cemento.
Capa fina de pasta niveladora de suelos, con resistencia a compresión de 20 N/mm², resistencia a flexión de 6 N/mm², de 2 mm de espesor, aplicada manualmente, para la regularización y nivelación de la superficie soporte interior de hormigón o mortero, previa aplicación de imprimación monocomponente a base de resinas sintéticas modificadas sin disolventes, de color amarillo, preparada para recibir piso cerámico, de corcho, de madera, laminado, flexible o textil. Incluso banda de panel rígido de poliestireno expandido para la preparación de las juntas perimetrales de dilatación.
Criterio de valoración económica: El precio no incluye el soporte de hormigón ni el revestimiento.
Incluye: Replanteo y marcado de niveles de acabado. Preparación de las juntas perimetrales de dilatación. Aplicación de la imprimación. Amasado con batidor eléctrico. Vertido y extendido de la mezcla. Curado del mortero.
Criterio de cómputo de proyecto: Superficie medida según documentación gráfica de Proyecto.
Criterio de cómputo de obra: Se medirá la superficie realmente ejecutada según especificaciones de Proyecto, sin deducir la superficie ocupada por las columnas situados dentro de su perímetro.

| Código | Ud | Descripción | Rendimiento | Precio | Importe |
|---|---|---|---|---|---|
| mt09mcp200a | kg | Pasta niveladora de suelos, con resistencia a compresión de 20 N/mm², resistencia a flexión de 6 N/mm², compuesta por cementos especiales, agregados seleccionados y aditivos, para espesores de 2 a 5 mm, usada en nivelación de pisos. (material) | 4.000 | 22.27 | 89.08 |
| mt09bnc235a | l | Imprimación monocomponente a base de resinas sintéticas modificadas sin disolventes, de color amarillo, para la adherencia de morteros autonivelantes a soportes cementosos, asfálticos o cerámicos. (material) | 0.125 | 220.24 | 27.53 |
| mt16pea020a | m² | Panel rígido de poliestireno expandido, mecanizado lateral recto, de 10 mm de espesor, resistencia térmica 0,25 m²K/W, conductividad térmica 0,036 W/(mK), para junta de dilatación. (material) | 0.100 | 53.52 | 5.35 |
| op00tal020 |  | Taladro con batidora. | 1.000 | 0.00 | 0.00 |
| mo020 | h | Oficial mampostero de albañil de construcción. (mano de obra) | 0.105 | 363.15 | 38.13 |
| mo113 | h | Peón de albañil de construcción. (mano de obra) | 0.132 | 242.79 | 32.05 |
| % | % | Herramientas | 2 % | 192.14 | 3.84 |
|  |  | Costes directos |  |  | 195.98 |
