# Falso piso registrable de paneles autoportantes de 600x600 mm y 48 mm de espesor

- Propiedad del archivo: CYPE INGENIEROS, S.A.
- Formato: FIEBDC-3/2002
- Ámbito geográfico: Uruguay
- Divisa: UYU
- Costes indirectos: 3.00 %
- Gastos generales: 13.00 %
- Beneficio industrial: 6.00 %
- IVA: 21.00 %

## R Revestimientos

### RS Pisos

#### RSE Técnicos

**RSE040** m² Falso piso registrable de paneles autoportantes de 600x600 mm y 48 mm de espesor, formados por un soporte base de tablero aglomerado, de 38 mm de espesor, con cantos de PVC, lámina de aluminio de 0,5 mm de espesor dispuesta en la cara inferior y una capa de acabado de gres porcelánico, estilo cemento, serie Meteor "GRESPANIA", color antracita, acabado liso, de 598x598 mm y 10 mm de espesor apoyadas sobre pies regulables de acero galvanizado, para alturas de hasta 150 mm.
Falso piso registrable formado por paneles autoportantes de 600x600 mm y 48 mm de espesor, formados por un soporte base de tablero aglomerado, de 38 mm de espesor, con cantos de PVC, lámina de aluminio de 0,5 mm de espesor dispuesta en la cara inferior y una capa de acabado de gres porcelánico, estilo cemento, serie Meteor "GRESPANIA", color antracita, acabado liso, de 598x598 mm y 10 mm de espesor apoyadas sobre pies regulables de acero galvanizado, para alturas de hasta 150 mm, fijados a la superficie de apoyo con adhesivo. Incluso parte proporcional de preparación de la superficie de apoyo de los pedestales mediante aspirado y limpieza de restos de obra, replanteo y fijación de los pedestales al suelo con pegamento, colocación de almohadillas sobre los pedestales y fijación de la rosca que regula su altura con pegamento, y banda perimetral de lana de roca para la desolidarización del perímetro. Totalmente montado.
Incluye: Replanteo de los ejes de los pedestales y marcado de niveles. Colocación, nivelación y fijación de pedestales. Colocación de los paneles. Limpieza final del piso.
Criterio de cómputo de proyecto: Superficie útil, medida según documentación gráfica de Proyecto. No se ha incrementado el metraje por roturas y recortes, ya que en la descomposición se ha considerado un 5% más de piezas.
Criterio de cómputo de obra: Se medirá la superficie realmente ejecutada según especificaciones de Proyecto.

| Código | Ud | Descripción | Rendimiento | Precio | Importe |
|---|---|---|---|---|---|
| mt12psk040a | m | Banda perimetral de lana de roca de 12 mm de espesor y 100 mm de ancho. (material) | 1.000 | 102.05 | 102.05 |
| mt12psk080a | Ud | Cartucho de 600 cm³ de pegamento para fijación de pies regulables a la superficie de apoyo. (material) | 0.010 | 286.56 | 2.87 |
| mt12psk060J | Ud | Pie regulable de acero galvanizado, para alturas de hasta 150 mm. Incluso accesorios. (material) | 3.000 | 46.79 | 140.37 |
| mt12stg010gabb | m² | Panel autoportante para el sistema de falso piso registrable "GRESPANIA", de 600x600 mm y 48 mm de espesor, formado por un soporte base de tablero aglomerado, de 38 mm de espesor, biselado y rematado perimetralmente con PVC, color a elegir, lámina de aluminio de 0,5 mm de espesor dispuesta en la cara inferior y una capa de acabado de gres porcelánico, estilo cemento, serie Meteor "GRESPANIA", color antracita, acabado liso, de 598x598 mm 10 mm de espesor; clasificación 2/2/A/2. (material) | 1.050 | 2293.64 | 2408.32 |
| op00ato010 |  | Atornillador. | 1.000 | 0.00 | 0.00 |
| op00tal010 |  | Taladro. | 1.000 | 0.00 | 0.00 |
| op00tro010 |  | Tronzador. | 1.000 | 0.00 | 0.00 |
| mo011 | h | Oficial montador. (mano de obra) | 0.469 | 244.81 | 114.82 |
| mo080 | h | Medio oficial montador. (mano de obra) | 0.469 | 164.16 | 76.99 |
| % | % | Herramientas | 2 % | 2845.42 | 56.91 |
|  |  | Costes directos |  |  | 2902.33 |
