# Marco perimetral para felpudo metálico

- Propiedad del archivo: CYPE INGENIEROS, S.A.
- Formato: FIEBDC-3/2002
- Ámbito geográfico: Uruguay
- Divisa: UYU
- Costes indirectos: 3.00 %
- Gastos generales: 13.00 %
- Beneficio industrial: 6.00 %
- IVA: 21.00 %

## R Revestimientos

### RS Pisos

#### RSF Felpudos

**RSF020** m Marco perimetral para felpudo metálico.
Marco perimetral para felpudo metálico, formado por perfiles angulares de aluminio, acabado anodizado, con alas de 20x20 mm de longitud y 3 mm de espesor, instalado en cajeado de piso mediante atornillado. Incluso preparación de la superficie soporte y elementos de fijación.
Incluye: Preparación de la superficie soporte. Colocación y fijación mecánica del perfil.
Criterio de cómputo de proyecto: Longitud medida según documentación gráfica de Proyecto.
Criterio de cómputo de obra: Se medirá la longitud realmente ejecutada según especificaciones de Proyecto.

| Código | Ud | Descripción | Rendimiento | Precio | Importe |
|---|---|---|---|---|---|
| mt18fel020b | m | Marco perimetral para felpudo metálico, formado por perfiles angulares de aluminio, acabado anodizado, con alas de 20x20 mm de longitud y 3 mm de espesor y elementos de fijación al soporte. (material) | 1.000 | 240.19 | 240.19 |
| mt20wwa030 | Ud | Cartucho de 310 cm³ de masilla de poliuretano impermeable. (material) | 0.032 | 252.14 | 8.07 |
| op00amo010 |  | Amoladora o radial. | 1.000 | 0.00 | 0.00 |
| mo027 | h | Oficial colocador de moquettes y revestimientos textiles. (mano de obra) | 0.066 | 351.97 | 23.23 |
| % | % | Herramientas | 2 % | 271.49 | 5.43 |
|  |  | Costes directos |  |  | 276.92 |
