# Perfil de MDF recubierto, para junta de escalera (para escalones en general)

- Propiedad del archivo: CYPE INGENIEROS, S.A.
- Formato: FIEBDC-3/2002
- Ámbito geográfico: Uruguay
- Divisa: UYU
- Costes indirectos: 3.00 %
- Gastos generales: 13.00 %
- Beneficio industrial: 6.00 %
- IVA: 21.00 %

## R Revestimientos

### RS Pisos

#### RSM De madera

**RSM060** m Perfil de MDF recubierto, para junta de escalera (para escalones en general).
Suministro y colocación de perfil de MDF recubierto, usado en junta de escalera (para escalones en general).
Incluye: Replanteo de las piezas según su longitud. Corte de las piezas. Fijación de las piezas.
Criterio de cómputo de proyecto: Longitud medida según documentación gráfica de Proyecto.
Criterio de cómputo de obra: Se medirá la longitud realmente ejecutada según especificaciones de Proyecto.

| Código | Ud | Descripción | Rendimiento | Precio | Importe |
|---|---|---|---|---|---|
| mt18mva130a | m | Perfil para junta de escalera, MDF recubierto. (material) | 1.050 | 203.24 | 213.40 |
| mo025 | h | Oficial colocador de pisos de madera. (mano de obra) | 0.195 | 223.39 | 43.56 |
| % | % | Herramientas | 3 % | 256.96 | 7.71 |
|  |  | Costes directos |  |  | 264.67 |
