# Junta de mampostero de albañil de construcción en piso continuo de hormigón, con perfil preformado

- Propiedad del archivo: CYPE INGENIEROS, S.A.
- Formato: FIEBDC-3/2002
- Ámbito geográfico: Uruguay
- Divisa: UYU
- Costes indirectos: 3.00 %
- Gastos generales: 13.00 %
- Beneficio industrial: 6.00 %
- IVA: 21.00 %

## R Revestimientos

### RS Pisos

#### RSN Juntas en pisos continuos de hormigón

**RSN120** m Junta de mampostero de albañil de construcción en piso continuo de hormigón, con perfil preformado.
Junta de mampostero de albañil de construcción, en piso continuo de hormigón, con perfil hueco de PVC rígido, de sección triangular, de 40 mm de altura. Incluso tarugos de plástico para su acoplamiento.
Incluye: Replanteo de la junta. Corte y colocación del perfil en el elemento a hormigonar. Ejecución de las uniones entre perfiles. Resolución de encuentros. Fijación y ajuste de los perfiles.
Criterio de cómputo de proyecto: Longitud medida según documentación gráfica de Proyecto.
Criterio de cómputo de obra: Se medirá la longitud realmente ejecutada según especificaciones de Proyecto.

| Código | Ud | Descripción | Rendimiento | Precio | Importe |
|---|---|---|---|---|---|
| mt18acc060a | m | Perfil hueco de PVC rígido, de sección triangular, de 40 mm de altura, para la formación de juntas en piso continuo de hormigón; con tarugos de plástico para su acoplamiento. (material) | 1.050 | 48.80 | 51.24 |
| mo020 | h | Oficial mampostero de albañil de construcción. (mano de obra) | 0.132 | 377.17 | 49.79 |
| mo113 | h | Peón de albañil de construcción. (mano de obra) | 0.132 | 252.16 | 33.29 |
| % | % | Herramientas | 2 % | 134.32 | 2.69 |
|  |  | Costes directos |  |  | 137.01 |
