# Cúpula de yeso

- Propiedad del archivo: CYPE INGENIEROS, S.A.
- Formato: FIEBDC-3/2002
- Ámbito geográfico: Uruguay
- Divisa: UYU
- Costes indirectos: 3.00 %
- Gastos generales: 13.00 %
- Beneficio industrial: 6.00 %
- IVA: 21.00 %

## R Revestimientos

### RT Cielorrasos en interiores

#### RTP Prefabricados de yeso

**RTP290** Ud Cúpula de yeso.
Cúpula con aro, de 45 cm de diámetro, de yeso, de 14x49x12 cm, recibida con cola para yeso. Incluso accesorios de fijación.
Incluye: Replanteo de la pieza. Humectación de la base de fijación. Extendido de la cola. Colocación y rejuntado de la pieza.
Criterio de cómputo de proyecto: Número de unidades previstas, según documentación gráfica de Proyecto.
Criterio de cómputo de obra: Se medirá el número de unidades realmente colocadas según especificaciones de Proyecto.

| Código | Ud | Descripción | Rendimiento | Precio | Importe |
|---|---|---|---|---|---|
| mt12rea250aa | Ud | Cúpula con aro, de 45 cm de diámetro, de yeso, de 14x49x12 cm. (material) | 1.050 | 1496.73 | 1571.57 |
| mt09eyc030 | kg | Cola para yeso. (material) | 0.060 | 10.50 | 0.63 |
| mo035 | h | Oficial colocador de cielorrasos continuos con moldura. (mano de obra) | 0.270 | 363.15 | 98.05 |
| % | % | Herramientas | 2 % | 1670.25 | 33.41 |
|  |  | Costes directos |  |  | 1703.66 |
