# Preparación de superficie de hormigón mediante picado mecánico

- Propiedad del archivo: CYPE INGENIEROS, S.A.
- Formato: FIEBDC-3/2002
- Ámbito geográfico: Uruguay
- Divisa: UYU
- Costes indirectos: 3.00 %
- Gastos generales: 13.00 %
- Beneficio industrial: 6.00 %
- IVA: 21.00 %

## R Revestimientos

### RY Preparaciones, protecciones, reparaciones y refuerzos de revestimientos

#### RYP Preparaciones

**RYP140** m² Preparación de superficie de hormigón mediante picado mecánico.
Preparación de superficie de hormigón mediante picado mecánico con martillo picador hasta alcanzar una profundidad de 20 mm, eliminando las partes débiles.
Incluye: Montaje de la protección contra el polvo. Picado mecánico con martillo eléctrico. Limpieza de la superficie soporte. Retirada y acopio de los restos generados. Carga de los restos generados sobre camión o contenedor.
Criterio de cómputo de proyecto: Superficie medida según documentación gráfica de Proyecto.
Criterio de cómputo de obra: Se medirá la superficie realmente ejecutada según especificaciones de Proyecto.

| Código | Ud | Descripción | Rendimiento | Precio | Importe |
|---|---|---|---|---|---|
| mq05mai040 | h | Martillo eléctrico. (maquinaria) | 0.638 | 97.50 | 62.21 |
| mq08gel010k | h | Grupo electrógeno insonorizado, trifásico, de 45 kVA de potencia. (maquinaria) | 0.638 | 167.35 | 106.77 |
| mo112 | h | Peón especializado de albañil de construcción. (mano de obra) | 0.674 | 246.76 | 166.32 |
| mo113 | h | Peón de albañil de construcción. (mano de obra) | 0.674 | 242.79 | 163.64 |
| % | % | Herramientas | 2 % | 498.94 | 9.98 |
|  |  | Costes directos |  |  | 508.92 |
