# Banda protectora

- Propiedad del archivo: CYPE INGENIEROS, S.A.
- Formato: FIEBDC-3/2002
- Ámbito geográfico: Uruguay
- Divisa: UYU
- Costes indirectos: 3.00 %
- Gastos generales: 13.00 %
- Beneficio industrial: 6.00 %
- IVA: 21.00 %

## S Señalización y equipamiento

### SD Protecciones decorativas para interiores

#### SDP Bandas protectoras de paramentos verticales

**SDP010** m Banda protectora.
Banda protectora de PVC, de 150 mm de ancho y 3,2 mm de espesor, de color gris, fijada mediante adhesivo de poliuretano y tornillos al paramento. Incluso cortes y uniones.
Incluye: Replanteo de los puntos de fijación. Fijación de la banda al paramento vertical.
Criterio de cómputo de proyecto: Longitud medida a ejes, según documentación gráfica de Proyecto.
Criterio de cómputo de obra: Se medirá, a ejes, la longitud realmente ejecutada según especificaciones de Proyecto.

| Código | Ud | Descripción | Rendimiento | Precio | Importe |
|---|---|---|---|---|---|
| mt53pdi010ba | m | Banda protectora de PVC, de 150 mm de ancho y 3,2 mm de espesor, de color gris. (material) | 1.050 | 672.74 | 706.38 |
| mt47adc110a | kg | Adhesivo especial de poliuretano bicomponente. (material) | 0.300 | 151.15 | 45.35 |
| mt12ppl016 | Ud | Tornillo autorroscante protegido contra la oxidación. (material) | 4.000 | 1.36 | 5.44 |
| mo011 | h | Oficial montador. (mano de obra) | 0.119 | 342.60 | 40.77 |
| mo080 | h | Medio oficial montador. (mano de obra) | 0.119 | 231.54 | 27.55 |
| % | % | Herramientas | 2 % | 825.49 | 16.51 |
|  |  | Costes directos |  |  | 842.00 |
