# Banda protectora

- Propiedad del archivo: CYPE INGENIEROS, S.A.
- Formato: FIEBDC-3/2002
- Ámbito geográfico: Uruguay
- Divisa: UYU
- Costes indirectos: 3.00 %
- Gastos generales: 13.00 %
- Beneficio industrial: 6.00 %
- IVA: 21.00 %

## S Señalización y equipamiento

### SD Protecciones decorativas para interiores

#### SDP Bandas protectoras de paramentos verticales

**SDP010** m Banda protectora.
Banda protectora de PVC, de 400 mm de ancho y 4,5 mm de espesor, de color gris, fijada mediante adhesivo de poliuretano al paramento. Incluso cortes y uniones.
Incluye: Replanteo. Fijación de la banda al paramento vertical.
Criterio de cómputo de proyecto: Longitud medida a ejes, según documentación gráfica de Proyecto.
Criterio de cómputo de obra: Se medirá, a ejes, la longitud realmente ejecutada según especificaciones de Proyecto.

| Código | Ud | Descripción | Rendimiento | Precio | Importe |
|---|---|---|---|---|---|
| mt53pdi010fa | m | Banda protectora de PVC, de 400 mm de ancho y 4,5 mm de espesor, de color gris. (material) | 1.050 | 2278.77 | 2392.71 |
| mt47adc110a | kg | Adhesivo especial de poliuretano bicomponente. (material) | 0.360 | 151.15 | 54.41 |
| mo011 | h | Oficial montador. (mano de obra) | 0.059 | 342.60 | 20.21 |
| mo080 | h | Medio oficial montador. (mano de obra) | 0.059 | 231.54 | 13.66 |
| % | % | Herramientas | 2 % | 2480.99 | 49.62 |
|  |  | Costes directos |  |  | 2530.61 |
