# Grifería temporizada para ducha

- Propiedad del archivo: CYPE INGENIEROS, S.A.
- Formato: FIEBDC-3/2002
- Ámbito geográfico: Uruguay
- Divisa: UYU
- Costes indirectos: 3.00 %
- Gastos generales: 13.00 %
- Beneficio industrial: 6.00 %
- IVA: 21.00 %

## S Señalización y equipamiento

### SG Griferías

#### SGD Para duchas

**SGD010** Ud Grifería temporizada para ducha.
Grifería temporizada, instalación vista formada por grifo de paso angular mural para ducha, mezclador, posibilidad de limitar la temperatura, con tiempo de flujo de 30 segundos, limitador de caudal a 8 l/min, acabado cromado, sin válvula de vaciado, equipo de ducha formado por rociador orientable con toma de alimentación vista y regulador automático de caudal, caño y elemento de fijación, de latón acabado cromado. Incluso elementos de conexión y válvulas antirretorno.
Incluye: Colocación. Conexionado y comprobación de su correcto funcionamiento.
Criterio de cómputo de proyecto: Número de unidades previstas, según documentación gráfica de Proyecto.
Criterio de cómputo de obra: Se medirá el número de unidades realmente colocadas según especificaciones de Proyecto.

| Código | Ud | Descripción | Rendimiento | Precio | Importe |
|---|---|---|---|---|---|
| mt31gmp215ie | Ud | Grifo de paso angular mural para ducha, mezclador, posibilidad de limitar la temperatura, con tiempo de flujo de 30 segundos, limitador de caudal a 8 l/min, acabado cromado, sin válvula de vaciado, equipo de ducha formado por rociador orientable con toma de alimentación vista y regulador automático de caudal, caño y elemento de fijación, de latón acabado cromado, para colocación en superficie; incluso elementos de conexión y válvulas antirretorno. (material) | 1.000 | 21089.33 | 21089.33 |
| mt37www010 | Ud | Material auxiliar para instalaciones de plomería. (material) | 1.000 | 49.08 | 49.08 |
| mo008 | h | Oficial plomero. (mano de obra) | 0.628 | 373.16 | 234.34 |
| % | % | Herramientas | 2 % | 21372.75 | 427.46 |
|  |  | Costes directos |  |  | 21800.21 |
