# Limpiafondos automático para piscina, eléctrico, con 18 m³/h de caudal de aspiración

- Propiedad del archivo: CYPE INGENIEROS, S.A.
- Formato: FIEBDC-3/2002
- Ámbito geográfico: Uruguay
- Divisa: UYU
- Costes indirectos: 3.00 %
- Gastos generales: 13.00 %
- Beneficio industrial: 6.00 %
- IVA: 21.00 %

## U Urbanización interior del lote

### UP Piscinas

#### UPE Equipamientos

**UPE050** Ud Limpiafondos automático para piscina, eléctrico, con 18 m³/h de caudal de aspiración.
Limpiafondos automático para piscina, eléctrico, con 18 m³/h de caudal de aspiración, formado por: filtros, motor de aspiración y ruedas. Totalmente montado y probado por la empresa instaladora.
Incluye: Montaje.
Criterio de cómputo de proyecto: Número de unidades previstas, según documentación gráfica de Proyecto.
Criterio de cómputo de obra: Se medirá el número de unidades realmente ejecutadas según especificaciones de Proyecto.

| Código | Ud | Descripción | Rendimiento | Precio | Importe |
|---|---|---|---|---|---|
| mt47pep050e | Ud | Limpiafondos automático para piscina, eléctrico, con 18 m³/h de caudal de aspiración, formado por: filtros, motor de aspiración y ruedas. (material) | 1.000 | 15679.81 | 15679.81 |
| mo080 | h | Medio oficial montador. (mano de obra) | 0.126 | 164.16 | 20.68 |
| % | % | Herramientas | 2 % | 15700.49 | 314.01 |
|  |  | Costes directos |  |  | 16014.50 |
