# Proyector de luz blanca, de plástico, de color blanco, de 18 W de potencia, 252 led, alimentación a 12 Vcc, protección IP675, para piscina de vaso de hormigón

- Propiedad del archivo: CYPE INGENIEROS, S.A.
- Formato: FIEBDC-3/2002
- Ámbito geográfico: Uruguay
- Divisa: UYU
- Costes indirectos: 3.00 %
- Gastos generales: 13.00 %
- Beneficio industrial: 6.00 %
- IVA: 21.00 %

## U Urbanización interior del lote

### UP Piscinas

#### UPI Iluminación

**UPI020** Ud Proyector de luz blanca, de plástico, de color blanco, de 18 W de potencia, 252 led, alimentación a 12 Vcc, protección IP675, para piscina de vaso de hormigón.
Proyector de luz blanca, de plástico, de color blanco, de 18 W de potencia, 252 led, alimentación a 12 Vcc, protección IP675, para piscina de vaso de hormigón, con fijación mediante cruz, tarugos y tornillos. Incluso accesorios, sujeciones y material auxiliar. Totalmente montado, conexionado y comprobado.
Incluye: Replanteo. Montaje y fijación. Conexionado.
Criterio de cómputo de proyecto: Número de unidades previstas, según documentación gráfica de Proyecto.
Criterio de cómputo de obra: Se medirá el número de unidades realmente ejecutadas según especificaciones de Proyecto.

| Código | Ud | Descripción | Rendimiento | Precio | Importe |
|---|---|---|---|---|---|
| mt47pil020va | Ud | Proyector de luz blanca, de plástico, de color blanco, de 18 W de potencia, 252 led, alimentación a 12 Vcc, protección IP675, para piscina de vaso de hormigón, con fijación mediante cruz, tarugos y tornillos. (material) | 1.000 | 8424.50 | 8424.50 |
| mt34www011 | Ud | Material auxiliar para instalación de aparatos de iluminación. (material) | 1.000 | 39.31 | 39.31 |
| mo003 | h | Oficial electricista. (mano de obra) | 0.504 | 244.81 | 123.38 |
| mo102 | h | Medio oficial electricista. (mano de obra) | 0.504 | 163.88 | 82.60 |
| % | % | Herramientas | 2 % | 8669.79 | 173.40 |
|  |  | Costes directos |  |  | 8843.19 |
