# Vereda de baldosas cerámicas de gres porcelánico

- Propiedad del archivo: CYPE INGENIEROS, S.A.
- Formato: FIEBDC-3/2002
- Ámbito geográfico: Uruguay
- Divisa: UYU
- Costes indirectos: 3.00 %
- Gastos generales: 13.00 %
- Beneficio industrial: 6.00 %
- IVA: 21.00 %

## U Urbanización interior del lote

### UX Veredas y pisos

#### UXG De baldosas cerámicas

**UXG020** m² Vereda de baldosas cerámicas de gres porcelánico, estilo cemento, serie City "GRESPANIA", acabado antideslizante, color beige, 30x30 cm y 15 mm de espesor para exteriores, capacidad de absorción de agua E<0,5%, resistencia al deslizamiento alta, recibidas con adhesivo cementoso mejorado, C2 color gris, y rejuntado con mortero de juntas cementoso tipo CG 2, color blanco, para juntas de 2 a 15 mm.
Suministro y colocación de vereda de baldosas cerámicas de gres porcelánico, estilo cemento, serie City "GRESPANIA", acabado antideslizante, color beige, 30x30 cm y 15 mm de espesor, para exteriores, capacidad de absorción de agua E<0,5%, con resistencia al deslizamiento alta, recibidas con adhesivo cementoso mejorado, C2 color gris, rejuntada con mortero de juntas cementoso tipo CG 2, color blanco, para juntas de 2 a 15 mm, realizada sobre firme compuesto por base rígida de hormigón masivo (H-20, clase de exposición ambiental A1, tamaño máximo del agregado 19,0 mm, consistencia plástica), de 20 cm de espesor, vertido desde camión con extendido y vibrado manual con regla vibrante de 3 m, con acabado revocado con fajas fajas fajas fajas maestras ejecutada según pendientes del proyecto y colocado sobre explanada con índice CBR > 5 (California Bearing Ratio), no incluida en este precio. Incluso limpieza, juntas de contracción y cortes a realizar para ajustarlas a los bordes del confinamiento o a las intrusiones existentes en la vereda.
Incluye: Replanteo de los niveles de acabado. Extendido y compactación de la base de hormigón. Limpieza y comprobación del grado de humedad de la base. Extendido de la capa de regularización. Replanteo de la disposición de las piezas y juntas de movimiento. Aplicación del adhesivo. Colocación de las baldosas a punta de cuchara. Formación de juntas de partición, perimetrales y estructurales. Rejuntado. Eliminación y limpieza del material sobrante. Limpieza final del piso.
Criterio de cómputo de proyecto: Superficie medida en proyección horizontal, según documentación gráfica de Proyecto. No se han tenido en cuenta los retaceos como factor de influencia para incrementar el metraje, toda vez que en la descomposición se ha considerado el tanto por cien de roturas general.
Criterio de cómputo de obra: Se medirá, en proyección horizontal, la superficie realmente ejecutada según especificaciones de Proyecto.

| Código | Ud | Descripción | Rendimiento | Precio | Importe |
|---|---|---|---|---|---|
| mt10hmf080Ff | m³ | Hormigón masivo H-20, clase de exposición ambiental A1, tamaño máximo del agregado 19 mm, consistencia plástica, premezclado, según CIRSOC 201 2005. (material) | 0.210 | 6233.60 | 1309.06 |
| mt09mcr300b | m³ | Arena-cemento, sin aditivos, con 250 kg/m³ de cemento Portland CEM II/B-L 32,5 R y arena de cantera granítica, confeccionado en obra. (material) | 0.040 | 1531.85 | 61.27 |
| mt09mcr021m | kg | Adhesivo cementoso mejorado, C2, color gris. (material) | 6.000 | 10.46 | 62.76 |
| mt18bgg011as | m² | Baldosa cerámica de gres porcelánico, estilo cemento, serie City "GRESPANIA", acabado antideslizante, color beige, 30x30 cm y 15 mm de espesor, capacidad de absorción de agua E<0,5%. (material) | 1.050 | 1253.85 | 1316.54 |
| mt09mcp020fv | kg | Mortero de juntas cementoso tipo CG2, color blanco, para juntas de 2 a 15 mm, compuesto por cemento de alta resistencia, cuarzo, aditivos especiales, pigmentos y resinas sintéticas. (material) | 0.050 | 19.80 | 0.99 |
| mq04dua020b | h | Dumper de descarga frontal de 2 t de carga útil. (maquinaria) | 0.037 | 237.50 | 8.79 |
| mq06vib020 | h | Regla vibrante de 3 m. (maquinaria) | 0.105 | 119.65 | 12.56 |
| op00sie030 |  | Sierra de disco de diamante, para mesa de trabajo, de corte húmedo. | 1.000 | 0.00 | 0.00 |
| mo023 | h | Oficial colocador de pisos. (mano de obra) | 0.405 | 237.76 | 96.29 |
| mo061 | h | Medio oficial colocador de pisos. (mano de obra) | 0.405 | 164.16 | 66.48 |
| mo087 | h | Medio oficial mampostero de construcción de obra civil. (mano de obra) | 0.258 | 164.16 | 42.35 |
| % | % | Herramientas | 2 % | 2977.09 | 59.54 |
|  |  | Costes directos |  |  | 3036.63 |
