# Transporte, puesta en obra y retirada de equipo completo para la ejecución de micropilotes en trabajos de recalce de fundación, a una distancia de entre 100 y 200 km

- Propiedad del archivo: CYPE INGENIEROS, S.A.
- Formato: FIEBDC-3/2002
- Ámbito geográfico: Uruguay
- Divisa: UYU
- Costes indirectos: 3.00 %
- Gastos generales: 13.00 %
- Beneficio industrial: 6.00 %
- IVA: 21.00 %

**CZM001** Ud Transporte, puesta en obra y retirada de equipo completo para la ejecución de micropilotes en trabajos de recalce de fundación, a una distancia de entre 100 y 200 km.
Transporte, puesta en obra y retirada de equipo completo para la ejecución de micropilotes en trabajos de recalce de fundación, a una distancia de entre 100 y 200 km.
Incluye: Transporte a la obra. Montaje del equipo. Desmontaje del equipo. Retirada del equipo.
Criterio de cómputo de proyecto: Número de unidades previstas, según documentación gráfica de Proyecto.
Criterio de cómputo de obra: Se medirá el número de unidades realmente ejecutadas según especificaciones de Proyecto.
Criterio de valoración económica: El precio incluye el desplazamiento a la obra del personal especializado y el transporte de los materiales.

| Código | Ud | Descripción | Rendimiento | Precio | Importe |
|---|---|---|---|---|---|
| mq03pva050f | Ud | Transporte, puesta en obra y retirada de equipo completo para ejecución de micropilotes, en trabajos de recalce de fundación, a una distancia de entre 100 y 200 km. (maquinaria) | 1.171 | 77272.67 | 90486.30 |
| % | % | Herramientas | 2 % | 90486.30 | 1809.73 |
|  |  | Costes directos |  |  | 92296.03 |
