# Reparación estructural de hormigón, con mortero a base de resina epoxi

- Propiedad del archivo: CYPE Ingenieros S.A.
- Formato: FIEBDC-3/2016
- Programa: Generador de precios de la construcción. CYPE Ingenieros, S.A.
- Fecha: 09/04/2024
- Ámbito geográfico: Uruguay
- Divisa: UYU
- Costes indirectos: 3 %
- Gastos generales: 13 %
- Beneficio industrial: 6 %
- IVA: 21 %

## E Estructuras

### EH Hormigón armado

#### EHY Reparaciones

**EHY025** m² Reparación estructural de hormigón, con mortero a base de resina epoxi.
Aplicación manual de mortero de reparación de dos componentes a base de resina epoxi, tixotrópico y con altas resistencias mecánicas, con una resistencia a compresión a 28 días mayor o igual a 45 N/mm² y un módulo de elasticidad mayor o igual a 20000 N/mm², Euroclase F de reacción al fuego, en capa de 20 mm de espesor medio, con acabado superficial fratasado con esponja o fratás, para reparación y refuerzo estructural de elemento de hormigón.
Incluye: Preparación de la mezcla. Aplicación del producto. Perfilado de aristas.
Criterio de cómputo de proyecto: Superficie medida según documentación gráfica de Proyecto.
Criterio de cómputo de obra: Se medirá la superficie realmente ejecutada según especificaciones de Proyecto.

| Código | Ud | Descripción | Rendimiento | Precio | Importe |
|---|---|---|---|---|---|
| mt09reh170a | kg | Mortero de reparación de dos componentes a base de resina epoxi, tixotrópico y con altas resistencias mecánicas, con una resistencia a compresión a 28 días mayor o igual a 45 N/mm² y un módulo de elasticidad mayor o igual a 20000 N/mm², Euroclase F de reacción al fuego, para reparación estructural del hormigón. (material) | 38 | 155.65 | 5914.700 |
| mo020 | h | Oficial mampostero de albañil de construcción. (mano de obra) | 0.519 | 363.15 | 188.475 |
| mo113 | h | Peón de albañil de construcción. (mano de obra) | 0.519 | 242.79 | 126.008 |
| % | % | Herramientas | 2 % | 6229.183 | 124.584 |
|  |  | Costes directos |  |  | 6353.767 |

Residuos:
- colocación: mt09reh170a; factor de residuo 0.041673

## Recursos

**mt09reh170a** kg Mortero de reparación de dos componentes a base de resina epoxi
Datos técnicos: Coste energético 2.251 MJ; Emisión de CO2 0.184 kg; Código LER 17 09 04; Masa del elemento 1 kg; Volumen 0.000667 m3
Residuos:
- embalaje: re170203 Plástico. (componente de residuo); rendimiento 0.003 kg; Código LER 17 02 03; Masa del elemento 1 kg; Volumen 0.001667 m3
