# Correa de madera aserrada de pino insigne (Pinus radiata)

- Propiedad del archivo: CYPE INGENIEROS, S.A.
- Formato: FIEBDC-3/2002
- Ámbito geográfico: Uruguay
- Divisa: UYU
- Costes indirectos: 3.00 %
- Gastos generales: 13.00 %
- Beneficio industrial: 6.00 %
- IVA: 21.00 %

**EMC030** m Correa de madera aserrada de pino insigne (Pinus radiata), de 7x15 cm de sección y hasta 5 m de longitud; clase resistente C24, protección de la madera con clase de penetración NP3, trabajada en taller.
Correa de madera aserrada de pino insigne (Pinus radiata), acabado cepillado, de 7x15 cm de sección y hasta 5 m de longitud, para aplicaciones estructurales; clase resistente C24, protección frente a agentes bióticos que se corresponde con la clase de penetración NP3 (6 mm en las caras laterales de la albura). Incluso cortes, entalladuras para su correcto acoplamiento, nivelación y colocación de los elementos de atado y refuerzo. Trabajada en taller y colocada en obra.
Incluye: Replanteo de las correas sobre las cerchas. Presentación de las correas sobre las cerchas. Colocación y nivelación. Fijación a las cerchas.
Criterio de cómputo de proyecto: Longitud medida a ejes en proyección horizontal, según documentación gráfica de Proyecto, incluyendo las entregas.
Criterio de cómputo de obra: Se medirá, en proyección horizontal, a ejes, la longitud realmente ejecutada según especificaciones de Proyecto, incluyendo las entregas.

| Código | Ud | Descripción | Rendimiento | Precio | Importe |
|---|---|---|---|---|---|
| mt07mee020hh | m | Correa de madera aserrada de pino insigne (Pinus radiata), acabado cepillado, de 7x15 cm de sección y hasta 5 m de longitud, para aplicaciones estructurales; clase resistente C24, protección frente a agentes bióticos que se corresponde con la clase de penetración NP3 (6 mm en las caras laterales de la albura), trabajada en taller. (material) | 1.000 | 124.16 | 124.16 |
| mo048 | h | Oficial montador de estructura de madera. (mano de obra) | 0.092 | 260.83 | 24.00 |
| mo095 | h | Medio oficial montador de estructura de madera. (mano de obra) | 0.046 | 178.56 | 8.21 |
| % | % | Herramientas | 2 % | 156.37 | 3.13 |
|  |  | Costes directos |  |  | 159.50 |
