# Entrevigado para contrapiso

- Propiedad del archivo: CYPE INGENIEROS, S.A.
- Formato: FIEBDC-3/2002
- Ámbito geográfico: Uruguay
- Divisa: UYU
- Costes indirectos: 3.00 %
- Gastos generales: 13.00 %
- Beneficio industrial: 6.00 %
- IVA: 21.00 %

**EMT050** m² Entrevigado para contrapiso, de panel sándwich machihembrado en las cuatro caras, compuesto de: cara exterior de placa de yeso reforzado con fibras, de 12 mm de espesor, núcleo aislante de espuma de poliestireno extruido de 60 mm de espesor y cara interior de placa de yeso reforzado con fibras, de 12 mm de espesor, transmitancia térmica 0,558 W/(m²K), fijado con tornillos autorroscantes de cabeza avellanada, de acero galvanizado. Incluso sellador adhesivo, para el sellado de juntas entre paneles.
Entrevigado para contrapiso, de panel sándwich machihembrado en las cuatro caras, compuesto de: cara exterior de placa de yeso reforzado con fibras, de 12 mm de espesor, núcleo aislante de espuma de poliestireno extruido de 60 mm de espesor y cara interior de placa de yeso reforzado con fibras, de 12 mm de espesor, transmitancia térmica 0,558 W/(m²K), fijado con tornillos autorroscantes de cabeza avellanada, de acero galvanizado. Incluso sellador adhesivo, para el sellado de juntas entre paneles.
Incluye: Replanteo y corte de los paneles. Colocación y fijación del panel sándwich.
Criterio de cómputo de proyecto: Superficie medida según documentación gráfica de Proyecto.
Criterio de cómputo de obra: Se medirá la superficie realmente ejecutada según especificaciones de Proyecto.

| Código | Ud | Descripción | Rendimiento | Precio | Importe |
|---|---|---|---|---|---|
| mt13pst040ih | m² | Panel sándwich machihembrado en las cuatro caras, compuesto de: cara exterior de placa de yeso reforzado con fibras, de 12 mm de espesor, núcleo aislante de espuma de poliestireno extruido de 60 mm de espesor y cara interior de placa de yeso reforzado con fibras, de 12 mm de espesor, transmitancia térmica 0,558 W/(m²K). (material) | 1.050 | 1369.90 | 1438.40 |
| mt13pst100c | Ud | Tornillo autorroscante de cabeza avellanada, de acero galvanizado, de 6 mm de diámetro y 100 mm de longitud. (material) | 7.000 | 6.12 | 42.84 |
| mt13pst050a | Ud | Cartucho de 310 ml de sellador adhesivo a base de polímeros acrílicos en dispersión acuosa, color azul claro. (material) | 0.240 | 211.01 | 50.64 |
| mo054 | h | Oficial instalador de aislantes. (mano de obra) | 0.275 | 244.81 | 67.32 |
| mo101 | h | Medio oficial instalador de aislantes. (mano de obra) | 0.275 | 164.16 | 45.14 |
| % | % | Herramientas | 2 % | 1644.34 | 32.89 |
|  |  | Costes directos |  |  | 1677.23 |
