# Partición interior con paneles de sectorización

- Propiedad del archivo: CYPE Ingenieros S.A.
- Formato: FIEBDC-3/2016
- Programa: Generador de precios de la construcción. CYPE Ingenieros, S.A.
- Fecha: 12/08/2022
- Ámbito geográfico: Uruguay
- Divisa: UYU
- Costes indirectos: 3 %
- Gastos generales: 13 %
- Beneficio industrial: 6 %
- IVA: 21 %

## F Fachadas y tabiques

### FI Tabiques ligeros

#### FIM Paneles de sectorización

**FIM015** m² Partición interior con paneles de sectorización.
Partición interior con paneles machihembrados de sectorización de acero con aislamiento incorporado, de 80 mm de espesor y 1150 mm de ancho, Euroclase A2-s1, d0 de reacción al fuego, resistencia al fuego EI 90, formados por dos paramentos de chapa de acero estándar acabado prelacado, de espesor exterior 0,5 mm y espesor interior 0,5 mm y alma aislante de lana de roca de densidad media 55 kg/m³, remates y accesorios. Incluso replanteo, mermas, remates, cubrejuntas y accesorios de fijación. Totalmente montada.
Incluye: Replanteo de los paneles. Colocación y fijación de los paneles. Remates.
Criterio de cómputo de proyecto: Superficie medida según documentación gráfica de Proyecto, sin duplicar esquinas ni encuentros, deduciendo los huecos de superficie mayor de 3 m².
Criterio de cómputo de obra: Se medirá la superficie realmente ejecutada según especificaciones de Proyecto, sin duplicar esquinas ni encuentros, deduciendo los huecos de superficie mayor de 3 m².

| Código | Ud | Descripción | Rendimiento | Precio | Importe |
|---|---|---|---|---|---|
| mt12ppa020k | m² | Panel machihembrado de sectorización de acero con aislamiento incorporado, de 80 mm de espesor y 1150 mm de ancho, Euroclase A2-s1, d0 de reacción al fuego, resistencia al fuego EI 90, formado por dos paramentos de chapa de acero estándar acabado prelacado, de espesor exterior 0,5 mm y espesor interior 0,5 mm y alma aislante de lana de roca de densidad media 55 kg/m³, remates y accesorios. (material) | 1.05 | 983.61 | 1032.791 |
| mt13ccg030e | Ud | Tornillo autorroscante de 4,2x13 mm de acero inoxidable, con arandela. (material) | 6 | 1.31 | 7.860 |
| mo053 | h | Oficial colocador de mamparas y sistemas de placas. (mano de obra) | 0.368 | 318.93 | 117.366 |
| mo100 | h | Medio oficial colocador de mamparas y sistemas de placas. (mano de obra) | 0.368 | 215.38 | 79.260 |
| % | % | Herramientas | 2 % | 1237.277 | 24.746 |
|  |  | Costes directos |  |  | 1262.023 |

Residuos:
- colocación: mt12ppa020k; factor de residuo 0.024
- colocación: mt13ccg030e Tornillo autorroscante de 4,2x13 mm de acero inoxidable, con arandela; factor de residuo 0.01

## Recursos

**mt12ppa020k** m² Panel machihembrado de sectorización de acero con aislamiento incorporado
Datos técnicos: Coste energético 229.295 MJ; Emisión de CO2 10.289 kg; Código LER 17 04 05; Masa del elemento 17.8 kg; Volumen 0.008476 m3
Residuos:
- embalaje: re170203 Plástico. (componente de residuo); rendimiento 0.032 kg; Código LER 17 02 03; Masa del elemento 1 kg; Volumen 0.001667 m3

**mt13ccg030e** Ud Tornillo autorroscante de 4,2x13 mm de acero inoxidable, con arandela
Datos técnicos: Coste energético 0.124 MJ; Emisión de CO2 0.019 kg; Código LER 17 04 05; Masa del elemento 0.0026 kg; Volumen 0.000001 m3
Residuos:
- embalaje: re150101 Envases de papel y cartón. (componente de residuo); rendimiento 0.001 kg; Código LER 15 01 01; Masa del elemento 1 kg; Volumen 0.001333 m3
