# Coronación realizada con chapa plegada de acero galvanizado, de 0,8 mm de espesor, 30 cm de desarrollo y 4 pliegues, para fachada metálica. Incluso accesorios de fijación de las piezas a los paneles

- Propiedad del archivo: CYPE INGENIEROS, S.A.
- Formato: FIEBDC-3/2002
- Ámbito geográfico: Uruguay
- Divisa: UYU
- Costes indirectos: 3.00 %
- Gastos generales: 13.00 %
- Beneficio industrial: 6.00 %
- IVA: 21.00 %

**FLX010** m Coronación realizada con chapa plegada de acero galvanizado, de 0,8 mm de espesor, 30 cm de desarrollo y 4 pliegues, para fachada metálica. Incluso accesorios de fijación de las piezas a los paneles.
Coronación realizada con chapa plegada de acero galvanizado, de 0,8 mm de espesor, 30 cm de desarrollo y 4 pliegues, para fachada metálica. Incluso accesorios de fijación de las piezas a los paneles.
Incluye: Replanteo y colocación del remate. Fijación mecánica.
Criterio de cómputo de proyecto: Longitud medida según documentación gráfica de Proyecto, incrementada en 5 cm a cada lado.
Criterio de cómputo de obra: Se medirá la longitud realmente ejecutada según especificaciones de Proyecto, incluyendo las entregas en los apoyos.

| Código | Ud | Descripción | Rendimiento | Precio | Importe |
|---|---|---|---|---|---|
| mt12www020cedc | m | Chapa plegada de acero galvanizado, de 0,8 mm de espesor, 30 cm de desarrollo y 4 pliegues, para coronación. (material) | 1.000 | 155.05 | 155.05 |
| mt13ccg030d | Ud | Tornillo autorroscante de 6,5x130 mm de acero galvanizado, con arandela. (material) | 6.000 | 10.64 | 63.84 |
| mo051 | h | Oficial montador de cerramientos industriales. (mano de obra) | 0.328 | 244.81 | 80.30 |
| mo098 | h | Medio oficial montador de cerramientos industriales. (mano de obra) | 0.164 | 164.16 | 26.92 |
| % | % | Herramientas | 2 % | 326.11 | 6.52 |
|  |  | Costes directos |  |  | 332.63 |
