# Anclaje mecánico con tarugo de expansión de acero galvanizado, de alta resistencia a la corrosión, para fijación de elemento no estructural a soporte de hormigón endurecido

- Propiedad del archivo: CYPE INGENIEROS, S.A.
- Formato: FIEBDC-3/2002
- Ámbito geográfico: Uruguay
- Divisa: UYU
- Costes indirectos: 3.00 %
- Gastos generales: 13.00 %
- Beneficio industrial: 6.00 %
- IVA: 21.00 %

**HAH010** Ud Anclaje mecánico con tarugo de expansión de acero galvanizado, de alta resistencia a la corrosión, para fijación de elemento no estructural a soporte de hormigón endurecido.
Anclaje mecánico con tarugo de expansión de acero galvanizado, de alta resistencia a la corrosión, para fijación de elemento no estructural a soporte de hormigón endurecido.
Incluye: Replanteo de la posición del anclaje. Ejecución de la perforación. Limpieza del polvo resultante. Introducción del anclaje. Aplicación del par de apriete con llave dinamométrica. Limpieza de los restos sobrantes.
Criterio de cómputo de proyecto: Número de unidades previstas, según documentación gráfica de Proyecto.
Criterio de cómputo de obra: Se medirá el número de unidades realmente ejecutadas según especificaciones de Proyecto.

| Código | Ud | Descripción | Rendimiento | Precio | Importe |
|---|---|---|---|---|---|
| mt26aaa025a | Ud | Anclaje mecánico con tarugo de expansión de acero galvanizado, de alta resistencia a la corrosión. (material) | 1.000 | 100.30 | 100.30 |
| mo113 | h | Peón de albañil de construcción. (mano de obra) | 0.049 | 157.61 | 7.72 |
| % | % | Herramientas | 2 % | 108.02 | 2.16 |
|  |  | Costes directos |  |  | 110.18 |
