# Tubería de distribución de agua para sistema de calefacción y refrigeración por techo radiante

- Propiedad del archivo: CYPE Ingenieros S.A.
- Formato: FIEBDC-3/2016
- Programa: Generador de precios de la construcción. CYPE Ingenieros, S.A.
- Fecha: 14/06/2023
- Ámbito geográfico: Uruguay
- Divisa: UYU
- Costes indirectos: 3 %
- Gastos generales: 13 %
- Beneficio industrial: 6 %
- IVA: 21 %

## I Instalaciones

### IC Calefacción, refrigeración, climatización y agua caliente sanitaria

#### ICE Emisores por agua para calefacción y refrigeración

**ICE023** m Tubería de distribución de agua para sistema de calefacción y refrigeración por techo radiante.
Tubería de distribución para sistema de calefacción y refrigeración por techo radiante, formada por tubo de polietileno reticulado (PE-Xa) con barrera de oxígeno, de 9,9 mm de diámetro exterior y 1,1 mm de espesor, según ISO 15875-2. Totalmente montada, conexionada y probada.
Incluye: Replanteo del recorrido de la tubería, accesorios y piezas especiales. Colocación y fijación de la tubería, accesorios y piezas especiales.
Criterio de cómputo de proyecto: Longitud medida según documentación gráfica de Proyecto.
Criterio de cómputo de obra: Se medirá la longitud realmente ejecutada según especificaciones de Proyecto.

| Código | Ud | Descripción | Rendimiento | Precio | Importe |
|---|---|---|---|---|---|
| mt37tpu017a | m | Tubo de polietileno reticulado (PE-Xa) con barrera de oxígeno, de 9,9 mm de diámetro exterior y 1,1 mm de espesor, según ISO 15875-2. (material) | 1 | 84.5 | 84.500 |
| mo004 | h | Oficial calefaccionista. (mano de obra) | 0.121 | 361.67 | 43.762 |
| mo103 | h | Medio oficial calefaccionista. (mano de obra) | 0.121 | 243.95 | 29.518 |
| % | % | Herramientas | 2 % | 157.780 | 3.156 |
|  |  | Costes directos |  |  | 160.936 |

Residuos:
- colocación: mt37tpu017a; factor de residuo 0.0275

## Recursos

**mt37tpu017a** m Tubo de polietileno reticulado (PE-Xa) con barrera de oxígeno
Datos técnicos: Coste energético 4.263 MJ; Emisión de CO2 0.212 kg; Código LER 17 02 03; Masa del elemento 0.044 kg; Volumen 0.000073 m3
