# Accesorio para tubería de distribución de agua para sistema de calefacción y refrigeración por techo radiante

- Propiedad del archivo: CYPE Ingenieros S.A.
- Formato: FIEBDC-3/2016
- Programa: Generador de precios de la construcción. CYPE Ingenieros, S.A.
- Fecha: 09/04/2024
- Ámbito geográfico: Uruguay
- Divisa: UYU
- Costes indirectos: 3 %
- Gastos generales: 13 %
- Beneficio industrial: 6 %
- IVA: 21 %

## I Instalaciones

### IC Calefacción, refrigeración, climatización y agua caliente sanitaria

#### ICE Emisores por agua para calefacción y refrigeración

**ICE024** Ud Accesorio para tubería de distribución de agua para sistema de calefacción y refrigeración por techo radiante.
Conjunto de piezas para la finalización de la tubería, formado por racor con salida roscada hembra, de latón, de 20 mm x 1/2", racor con salida roscada macho, de latón, de 15 mm x 1/2" y manguito de 10x15 mm de diámetro.
Incluye: Colocación y fijación del accesorio.
Criterio de cómputo de proyecto: Número de unidades previstas, según documentación gráfica de Proyecto.
Criterio de cómputo de obra: Se medirá el número de unidades realmente ejecutadas según especificaciones de Proyecto.

| Código | Ud | Descripción | Rendimiento | Precio | Importe |
|---|---|---|---|---|---|
| mt37tpu536b | Ud | Racor con salida roscada hembra, de latón, de 20 mm x 1/2". (material) | 1 | 226.46 | 226.460 |
| mt38etu037a | Ud | Racor con salida roscada macho, de latón, de 15 mm x 1/2". (material) | 1 | 644.51 | 644.510 |
| mt38etu035a | Ud | Manguito de 10x15 mm de diámetro. (material) | 1 | 659.51 | 659.510 |
| mo103 | h | Medio oficial calefaccionista. (mano de obra) | 0.012 | 251.66 | 3.020 |
| % | % | Herramientas | 2 % | 1533.500 | 30.670 |
|  |  | Costes directos |  |  | 1564.170 |

## Recursos

**mt37tpu536b** Ud Racor con salida roscada hembra, de latón, de 20 mm x 1/2"
Datos técnicos: Coste energético 41.153 MJ; Emisión de CO2 2.822 kg
Residuos:
- embalaje: re150101 Envases de papel y cartón. (componente de residuo); rendimiento 0.072 kg; Código LER 15 01 01; Masa del elemento 1 kg; Volumen 0.001333 m3
