# Grupo de impulsión para colector, con central premontada

- Propiedad del archivo: CYPE Ingenieros S.A.
- Formato: FIEBDC-3/2016
- Programa: Generador de precios de la construcción. CYPE Ingenieros, S.A.
- Fecha: 12/08/2022
- Ámbito geográfico: Uruguay
- Divisa: UYU
- Costes indirectos: 3 %
- Gastos generales: 13 %
- Beneficio industrial: 6 %
- IVA: 21 %

## I Instalaciones

### IC Calefacción, refrigeración, climatización y agua caliente sanitaria

#### ICE Emisores por agua para calefacción y refrigeración

**ICE161** Ud Grupo de impulsión para colector, con central premontada.
Grupo de impulsión para control de la bomba de circulación y de la humedad en instalaciones de calefacción y refrigeración, con central, instalación horizontal en colector, válido para instalación de piso radiante de hasta 30 kW, formado por central con sonda de temperatura exterior y sonda de temperatura de impulsión, circulador con regulación electrónica integrada (presión constante) Wilo Stratos Para 1/8, termostato digital con sonda de humedad, válvula mezcladora de 3 vías y actuador para válvula mezcladora de 3 vías, con sonda de humedad con conexión vía radio y antena para conexión vía radio de la central con la sonda de humedad. Totalmente montado, conexionado y probado.
Incluye: Colocación y fijación del grupo de impulsión al colector. Conexionado eléctrico de la central y de la bomba de circulación.
Criterio de cómputo de proyecto: Número de unidades previstas, según documentación gráfica de Proyecto.
Criterio de cómputo de obra: Se medirá el número de unidades realmente ejecutadas según especificaciones de Proyecto.

| Código | Ud | Descripción | Rendimiento | Precio | Importe |
|---|---|---|---|---|---|
| mt38gpu029c | Ud | Grupo de impulsión para control de la bomba de circulación y de la humedad en instalaciones de calefacción y refrigeración, con central, instalación horizontal en colector, válido para instalación de piso radiante de hasta 30 kW, formado por central con sonda de temperatura exterior y sonda de temperatura de impulsión, circulador con regulación electrónica integrada (presión constante) Wilo Stratos Para 1/8, termostato digital con sonda de humedad, válvula mezcladora de 3 vías y actuador para válvula mezcladora de 3 vías. (material) | 1 | 144551 | 144551.000 |
| mt38esu100a | Ud | Sonda de humedad con conexión vía radio. (material) | 1 | 8563.49 | 8563.490 |
| mt38esu105a | Ud | Antena para conexión vía radio de la central con la sonda de humedad. (material) | 1 | 4253.76 | 4253.760 |
| mo004 | h | Oficial calefaccionista. (mano de obra) | 0.607 | 318.93 | 193.591 |
| mo103 | h | Medio oficial calefaccionista. (mano de obra) | 0.607 | 214.92 | 130.456 |
| % | % | Herramientas | 2 % | 157692.297 | 3153.846 |
|  |  | Costes directos |  |  | 160846.143 |

## Recursos

**mt38gpu029c** Ud Grupo de impulsión para control de la bomba de circulación y de la humedad en instalaciones de calefacción y
Datos técnicos: Coste energético 0.879 MJ; Emisión de CO2 1.383 kg
Residuos:
- embalaje: re150101 Envases de papel y cartón. (componente de residuo); rendimiento 1.627 kg; Código LER 15 01 01; Masa del elemento 1 kg; Volumen 0.001333 m3
