# Grupo de impulsión para colector, con central premontada

- Propiedad del archivo: CYPE Ingenieros S.A.
- Formato: FIEBDC-3/2016
- Programa: Generador de precios de la construcción. CYPE Ingenieros, S.A.
- Fecha: 12/08/2022
- Ámbito geográfico: Uruguay
- Divisa: UYU
- Costes indirectos: 3 %
- Gastos generales: 13 %
- Beneficio industrial: 6 %
- IVA: 21 %

## I Instalaciones

### IC Calefacción, refrigeración, climatización y agua caliente sanitaria

#### ICE Emisores por agua para calefacción y refrigeración

**ICE161** Ud Grupo de impulsión para colector, con central premontada.
Grupo de impulsión para control de la bomba de circulación en instalaciones de calefacción, con central, instalación horizontal en colector, válido para instalación de piso radiante de hasta 30 kW, formado por central con sonda de temperatura exterior y sonda de temperatura de impulsión, circulador con regulación electrónica integrada (presión constante) Wilo Stratos Para 1/8, termostato digital con sonda de humedad, válvula mezcladora de 3 vías y actuador para válvula mezcladora de 3 vías. Totalmente montado, conexionado y probado.
Incluye: Colocación y fijación del grupo de impulsión al colector. Conexionado eléctrico de la central y de la bomba de circulación.
Criterio de cómputo de proyecto: Número de unidades previstas, según documentación gráfica de Proyecto.
Criterio de cómputo de obra: Se medirá el número de unidades realmente ejecutadas según especificaciones de Proyecto.

| Código | Ud | Descripción | Rendimiento | Precio | Importe |
|---|---|---|---|---|---|
| mt38gpu029a | Ud | Grupo de impulsión para control de la bomba de circulación en instalaciones de calefacción, con central, instalación horizontal en colector, válido para instalación de piso radiante de hasta 30 kW, formado por central con sonda de temperatura exterior y sonda de temperatura de impulsión, circulador con regulación electrónica integrada (presión constante) Wilo Stratos Para 1/8, termostato digital con sonda de humedad, válvula mezcladora de 3 vías y actuador para válvula mezcladora de 3 vías. (material) | 1 | 144551 | 144551.000 |
| mo004 | h | Oficial calefaccionista. (mano de obra) | 0.607 | 318.93 | 193.591 |
| mo103 | h | Medio oficial calefaccionista. (mano de obra) | 0.607 | 214.92 | 130.456 |
| % | % | Herramientas | 2 % | 144875.047 | 2897.501 |
|  |  | Costes directos |  |  | 147772.548 |

## Recursos

**mt38gpu029a** Ud Grupo de impulsión para control de la bomba de circulación en instalaciones de calefacción
Datos técnicos: Coste energético 0.879 MJ; Emisión de CO2 1.383 kg
Residuos:
- embalaje: re150101 Envases de papel y cartón. (componente de residuo); rendimiento 1.627 kg; Código LER 15 01 01; Masa del elemento 1 kg; Volumen 0.001333 m3
