# Cortina de aire

- Propiedad del archivo: CYPE Ingenieros S.A.
- Formato: FIEBDC-3/2016
- Programa: Generador de precios de la construcción. CYPE Ingenieros, S.A.
- Fecha: 15/12/2021
- Ámbito geográfico: Uruguay
- Divisa: UYU
- Costes indirectos: 3 %
- Gastos generales: 13 %
- Beneficio industrial: 6 %
- IVA: 21 %

## I Instalaciones

### IC Calefacción, climatización y agua caliente sanitaria

#### ICF Unidades no autónomas para climatización

**ICF130** Ud Cortina de aire.
Cortina de aire, con resistencia eléctrica, con caja metálica barnizada color blanco RAL 9003, modelo COR-6-900 S "S&P", de 860x130x180 mm, caudal de aire 409 m³/h, potencia 6 kW, parcializable en 2 etapas, ventilador tangencial de alto rendimiento con motor para alimentación monofásica a 230 V, de dos velocidades. Totalmente montada, conexionada y puesta en marcha por la empresa instaladora para la comprobación de su correcto funcionamiento.
Incluye: Replanteo de la unidad. Colocación y fijación de la unidad. Conexionado. Puesta en marcha.
Criterio de cómputo de proyecto: Número de unidades previstas, según documentación gráfica de Proyecto.
Criterio de cómputo de obra: Se medirá el número de unidades realmente ejecutadas según especificaciones de Proyecto.

| Código | Ud | Descripción | Rendimiento | Precio | Importe |
|---|---|---|---|---|---|
| mt42csp190d | Ud | Cortina de aire, con resistencia eléctrica, con caja metálica barnizada color blanco RAL 9003, modelo COR-6-900 S "S&P", de 860x130x180 mm, caudal de aire 409 m³/h, potencia 6 kW, parcializable en 2 etapas, ventilador tangencial de alto rendimiento con motor para alimentación monofásica a 230 V, de dos velocidades. (material) | 1 | 25745.2 | 25745.200 |
| mo005 | h | Oficial instalador de climatización. (mano de obra) | 3.641 | 276.86 | 1008.047 |
| mo104 | h | Medio oficial instalador de climatización. (mano de obra) | 3.641 | 186.35 | 678.500 |
| % | % | Herramientas | 2 % | 27431.747 | 548.635 |
|  |  | Costes directos |  |  | 27980.382 |

## Recursos

**mt42csp190d** Ud Cortina de aire
Datos técnicos: Coste energético 1199.927 MJ; Emisión de CO2 19.654 kg
Residuos:
- embalaje: re150101 Envases de papel y cartón. (componente de residuo); rendimiento 2.175 kg; Código LER 15 01 01; Masa del elemento 1 kg; Volumen 0.001333 m3
- embalaje: re170201 Madera. (componente de residuo); rendimiento 3.028 kg; Código LER 17 02 01; Masa del elemento 1 kg; Volumen 0.000909 m3
