# Cortina de aire

- Propiedad del archivo: CYPE Ingenieros S.A.
- Formato: FIEBDC-3/2016
- Programa: Generador de precios de la construcción. CYPE Ingenieros, S.A.
- Fecha: 15/12/2021
- Ámbito geográfico: Uruguay
- Divisa: UYU
- Costes indirectos: 3 %
- Gastos generales: 13 %
- Beneficio industrial: 6 %
- IVA: 21 %

## I Instalaciones

### IC Calefacción, climatización y agua caliente sanitaria

#### ICF Unidades no autónomas para climatización

**ICF130** Ud Cortina de aire.
Cortina de aire, con resistencia eléctrica, con caja metálica barnizada color marfil RAL 9002, modelo COR-10 "S&P", de 2148x208x184 mm, caudal de aire 2150 m³/h, potencia 10 kW, parcializable en 2 etapas, ventilador tangencial de alto rendimiento con motor para alimentación trifásica a 230/400 V, de una velocidad, control remoto para selección de velocidad y funcionamiento de la resistencia eléctrica. Totalmente montada, conexionada y puesta en marcha por la empresa instaladora para la comprobación de su correcto funcionamiento.
Incluye: Replanteo de la unidad. Colocación y fijación de la unidad. Conexionado. Puesta en marcha.
Criterio de cómputo de proyecto: Número de unidades previstas, según documentación gráfica de Proyecto.
Criterio de cómputo de obra: Se medirá el número de unidades realmente ejecutadas según especificaciones de Proyecto.

| Código | Ud | Descripción | Rendimiento | Precio | Importe |
|---|---|---|---|---|---|
| mt42csp100ob | Ud | Cortina de aire, con resistencia eléctrica, con caja metálica barnizada color marfil RAL 9002, modelo COR-10 "S&P", de 2148x208x184 mm, caudal de aire 2150 m³/h, potencia 10 kW, parcializable en 2 etapas, ventilador tangencial de alto rendimiento con motor para alimentación trifásica a 230/400 V, de una velocidad, control remoto para selección de velocidad y funcionamiento de la resistencia eléctrica. (material) | 1 | 95203.2 | 95203.200 |
| mo005 | h | Oficial instalador de climatización. (mano de obra) | 3.641 | 276.86 | 1008.047 |
| mo104 | h | Medio oficial instalador de climatización. (mano de obra) | 3.641 | 186.35 | 678.500 |
| % | % | Herramientas | 2 % | 96889.747 | 1937.795 |
|  |  | Costes directos |  |  | 98827.542 |

## Recursos

**mt42csp100ob** Ud Cortina de aire
Datos técnicos: Coste energético 3356.662 MJ; Emisión de CO2 83.701 kg
Residuos:
- embalaje: re150101 Envases de papel y cartón. (componente de residuo); rendimiento 2.227 kg; Código LER 15 01 01; Masa del elemento 1 kg; Volumen 0.001333 m3
- embalaje: re170201 Madera. (componente de residuo); rendimiento 3.06 kg; Código LER 17 02 01; Masa del elemento 1 kg; Volumen 0.000909 m3
