# Cortina de aire

- Propiedad del archivo: CYPE Ingenieros S.A.
- Formato: FIEBDC-3/2016
- Programa: Generador de precios de la construcción. CYPE Ingenieros, S.A.
- Fecha: 15/12/2021
- Ámbito geográfico: Uruguay
- Divisa: UYU
- Costes indirectos: 3 %
- Gastos generales: 13 %
- Beneficio industrial: 6 %
- IVA: 21 %

## I Instalaciones

### IC Calefacción, climatización y agua caliente sanitaria

#### ICF Unidades no autónomas para climatización

**ICF130** Ud Cortina de aire.
Cortina de aire, con batería de agua, con caja y reja metálica color aluminio, modelo COR-1500 FTW 17 "S&P", de 1694x390x204 mm, caudal de aire 2057 m³/h, potencia 17 kW (temperatura de entrada del aire: 15°C, temperatura de entrada del agua: 80°C, salto térmico del agua: 20°C), ventilador tangencial de alto rendimiento con motor para alimentación monofásica a 230 V, de tres velocidades, control remoto para selección de velocidad. Totalmente montada, conexionada y puesta en marcha por la empresa instaladora para la comprobación de su correcto funcionamiento.
Incluye: Replanteo de la unidad. Colocación y fijación de la unidad. Conexionado. Puesta en marcha.
Criterio de cómputo de proyecto: Número de unidades previstas, según documentación gráfica de Proyecto.
Criterio de cómputo de obra: Se medirá el número de unidades realmente ejecutadas según especificaciones de Proyecto.

| Código | Ud | Descripción | Rendimiento | Precio | Importe |
|---|---|---|---|---|---|
| mt42csp140j | Ud | Cortina de aire, con batería de agua, con caja y reja metálica color aluminio, modelo COR-1500 FTW 17 "S&P", de 1694x390x204 mm, caudal de aire 2057 m³/h, potencia 17 kW (temperatura de entrada del aire: 15°C, temperatura de entrada del agua: 80°C, salto térmico del agua: 20°C), ventilador tangencial de alto rendimiento con motor para alimentación monofásica a 230 V, de tres velocidades, control remoto para selección de velocidad. (material) | 1 | 99986.7 | 99986.700 |
| mo005 | h | Oficial instalador de climatización. (mano de obra) | 3.924 | 276.86 | 1086.399 |
| mo104 | h | Medio oficial instalador de climatización. (mano de obra) | 3.924 | 186.35 | 731.237 |
| % | % | Herramientas | 2 % | 101804.336 | 2036.087 |
|  |  | Costes directos |  |  | 103840.423 |

## Recursos

**mt42csp140j** Ud Cortina de aire
Datos técnicos: Coste energético 3987.392 MJ; Emisión de CO2 102.448 kg
Residuos:
- embalaje: re150101 Envases de papel y cartón. (componente de residuo); rendimiento 2.237 kg; Código LER 15 01 01; Masa del elemento 1 kg; Volumen 0.001333 m3
- embalaje: re170201 Madera. (componente de residuo); rendimiento 3.066 kg; Código LER 17 02 01; Masa del elemento 1 kg; Volumen 0.000909 m3
