# Cortina de aire

- Propiedad del archivo: CYPE Ingenieros S.A.
- Formato: FIEBDC-3/2016
- Programa: Generador de precios de la construcción. CYPE Ingenieros, S.A.
- Fecha: 15/12/2021
- Ámbito geográfico: Uruguay
- Divisa: UYU
- Costes indirectos: 3 %
- Gastos generales: 13 %
- Beneficio industrial: 6 %
- IVA: 21 %

## I Instalaciones

### IC Calefacción, climatización y agua caliente sanitaria

#### ICF Unidades no autónomas para climatización

**ICF130** Ud Cortina de aire.
Cortina de aire, con caja metálica barnizada color blanco RAL 9003, modelo COR-IND M 1000 F "S&P", de 1390x405x315 mm, caudal de aire 3400 m³/h, ventilador tangencial de alto rendimiento con motor para alimentación monofásica a 230 V, de dos velocidades, control remoto para selección de velocidad. Totalmente montada, conexionada y puesta en marcha por la empresa instaladora para la comprobación de su correcto funcionamiento.
Incluye: Replanteo de la unidad. Colocación y fijación de la unidad. Conexionado. Puesta en marcha.
Criterio de cómputo de proyecto: Número de unidades previstas, según documentación gráfica de Proyecto.
Criterio de cómputo de obra: Se medirá el número de unidades realmente ejecutadas según especificaciones de Proyecto.

| Código | Ud | Descripción | Rendimiento | Precio | Importe |
|---|---|---|---|---|---|
| mt42csp150ib | Ud | Cortina de aire, con caja metálica barnizada color blanco RAL 9003, modelo COR-IND M 1000 F "S&P", de 1390x405x315 mm, caudal de aire 3400 m³/h, ventilador tangencial de alto rendimiento con motor para alimentación monofásica a 230 V, de dos velocidades, control remoto para selección de velocidad. (material) | 1 | 137404 | 137404.000 |
| mo005 | h | Oficial instalador de climatización. (mano de obra) | 4.49 | 276.86 | 1243.101 |
| mo104 | h | Medio oficial instalador de climatización. (mano de obra) | 4.49 | 186.35 | 836.712 |
| % | % | Herramientas | 2 % | 139483.813 | 2789.676 |
|  |  | Costes directos |  |  | 142273.489 |

## Recursos

**mt42csp150ib** Ud Cortina de aire
Datos técnicos: Coste energético 4623.492 MJ; Emisión de CO2 121.176 kg
Residuos:
- embalaje: re150101 Envases de papel y cartón. (componente de residuo); rendimiento 2.309 kg; Código LER 15 01 01; Masa del elemento 1 kg; Volumen 0.001333 m3
- embalaje: re170201 Madera. (componente de residuo); rendimiento 3.111 kg; Código LER 17 02 01; Masa del elemento 1 kg; Volumen 0.000909 m3
