# Caldera a gas, doméstica, convencional, de pie, para calefacción

- Propiedad del archivo: CYPE Ingenieros S.A.
- Formato: FIEBDC-3/2016
- Programa: Generador de precios de la construcción. CYPE Ingenieros, S.A.
- Fecha: 09/04/2024
- Ámbito geográfico: Uruguay
- Divisa: UYU
- Costes indirectos: 3 %
- Gastos generales: 13 %
- Beneficio industrial: 6 %
- IVA: 21 %

## I Instalaciones

### IC Calefacción, refrigeración, climatización y agua caliente sanitaria

#### ICG Calderas a gas

**ICG030** Ud Caldera a gas, doméstica, convencional, de pie, para calefacción.
Caldera de pie a gas (P/N), para calefacción, cámara de combustión abierta y tiro natural, potencia de 54 kW, dimensiones 884x737x850 mm, encendido electrónico y seguridad por ionización, sin llama piloto, equipamiento formado por: cuerpo de caldera de hierro fundido, panel de control y mando, quemador multigás para gas natural y propano, sensor de control de humos, sin incluir el conducto para evacuación de los productos de la combustión. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38cpj010y | Ud | Caldera de pie a gas (P/N), para calefacción, cámara de combustión abierta y tiro natural, potencia de 54 kW, dimensiones 884x737x850 mm, encendido electrónico y seguridad por ionización, sin llama piloto, equipamiento formado por: cuerpo de caldera de hierro fundido, panel de control y mando, quemador multigás para gas natural y propano, sensor de control de humos. (material) | 1 | 97630.58 | 97630.580 |
| mt38www010 | Ud | Material auxiliar para instalaciones de calefacción. (material) | 1 | 97.74 | 97.740 |
| mo004 | h | Oficial calefaccionista. (mano de obra) | 8.453 | 373.16 | 3154.321 |
| mo103 | h | Medio oficial calefaccionista. (mano de obra) | 8.453 | 251.66 | 2127.282 |
| % | % | Herramientas | 2 % | 103009.923 | 2060.198 |
|  |  | Costes directos |  |  | 105070.121 |

## Recursos

**mt38cpj010y** Ud Caldera de pie a gas (P/N)
Datos técnicos: Coste energético 5343.047 MJ; Emisión de CO2 448.488 kg
Residuos:
- embalaje: re150101 Envases de papel y cartón. (componente de residuo); rendimiento 2.237 kg; Código LER 15 01 01; Masa del elemento 1 kg; Volumen 0.001333 m3
- embalaje: re170201 Madera. (componente de residuo); rendimiento 0.614 kg; Código LER 17 02 01; Masa del elemento 1 kg; Volumen 0.000909 m3
