# Depósito prefabricado para almacenaje de pellets

- Propiedad del archivo: CYPE Ingenieros S.A.
- Formato: FIEBDC-3/2016
- Programa: Generador de precios de la construcción. CYPE Ingenieros, S.A.
- Fecha: 09/04/2024
- Ámbito geográfico: Uruguay
- Divisa: UYU
- Costes indirectos: 3 %
- Gastos generales: 13 %
- Beneficio industrial: 6 %
- IVA: 21 %

## I Instalaciones

### IC Calefacción, refrigeración, climatización y agua caliente sanitaria

#### ICQ Calderas de biomasa

**ICQ060** Ud Depósito prefabricado para almacenaje de pellets.
Tanque subterráneo para almacenaje de pellets, prefabricado de material plástico, totalmente hermético, de 2,35 m de diámetro y 3,08 m de altura, volumen máximo 8 m³. Totalmente montado, conexionado y probado.
Incluye: Replanteo. Colocación del depósito. Conexión al sistema de extracción.
Criterio de cómputo de proyecto: Número de unidades previstas, según documentación gráfica de Proyecto.
Criterio de cómputo de obra: Se medirá el número de unidades realmente ejecutadas según especificaciones de Proyecto.

| Código | Ud | Descripción | Rendimiento | Precio | Importe |
|---|---|---|---|---|---|
| mt38cbh040a | Ud | Tanque subterráneo para almacenaje de pellets, prefabricado de material plástico, totalmente hermético, de 2,35 m de diámetro y 3,08 m de altura, volumen máximo 8 m³, con sistema automático de extracción del combustible. (material) | 1 | 493278.48 | 493278.480 |
| mt38cbh120a | Ud | Dispositivo de protección del motor, para sistema de aspiración del combustible desde un tanque subterráneo. (material) | 1 | 23767.67 | 23767.670 |
| mo003 | h | Oficial electricista. (mano de obra) | 1.208 | 373.16 | 450.777 |
| mo102 | h | Medio oficial electricista. (mano de obra) | 1.208 | 251.66 | 304.005 |
| % | % | Herramientas | 2 % | 517800.932 | 10356.019 |
|  |  | Costes directos |  |  | 528156.951 |
