# Conducto circular

- Propiedad del archivo: CYPE Ingenieros S.A.
- Formato: FIEBDC-3/2016
- Programa: Generador de precios de la construcción. CYPE Ingenieros, S.A.
- Fecha: 15/11/2023
- Ámbito geográfico: Uruguay
- Divisa: UYU
- Costes indirectos: 3 %
- Gastos generales: 13 %
- Beneficio industrial: 6 %
- IVA: 21 %

## I Instalaciones

### IC Calefacción, refrigeración, climatización y agua caliente sanitaria

#### ICR Sistemas de conducción de aire

**ICR015** m Conducto circular.
Conducto circular de pared simple helicoidal de acero galvanizado, de 400 mm de diámetro y 1 mm de espesor, con refuerzos, suministrado en tramos de 3 ó 5 m, para instalaciones de ventilación y climatización. Incluso accesorios de montaje y elementos de fijación.
Incluye: Replanteo del recorrido de los conductos. Marcado y posterior anclaje de los soportes de los conductos. Montaje y fijación de conductos. Comprobación de su correcto funcionamiento.
Criterio de cómputo de proyecto: Longitud proyectada, según documentación gráfica de Proyecto, medida entre los ejes de los elementos o de los puntos a conectar, descontando las piezas especiales.
Criterio de cómputo de obra: Se medirá la longitud realmente ejecutada según especificaciones de Proyecto.

| Código | Ud | Descripción | Rendimiento | Precio | Importe |
|---|---|---|---|---|---|
| mt42con200ld | m | Conducto circular de pared simple helicoidal de acero galvanizado, de 400 mm de diámetro y 1 mm de espesor, con refuerzos, suministrado en tramos de 3 ó 5 m, para instalaciones de ventilación y climatización. (material) | 1.05 | 1498.85 | 1573.793 |
| mt42con500o | Ud | Brida de 400 mm de diámetro y soporte de techo con varilla para fijación de conductos circulares de aire en instalaciones de ventilación y climatización. (material) | 0.2 | 432.36 | 86.472 |
| mo013 | h | Oficial colocador de conductos de chapa metálica. (mano de obra) | 0.06 | 364.78 | 21.887 |
| mo084 | h | Medio oficial colocador de conductos de chapa metálica. (mano de obra) | 0.06 | 246.54 | 14.792 |
| % | % | Herramientas | 2 % | 1696.944 | 33.939 |
|  |  | Costes directos |  |  | 1730.883 |

Residuos:
- colocación: mt42con200ld; factor de residuo 0.0324195

## Recursos

**mt42con200ld** m Conducto circular de pared simple helicoidal de acero galvanizado
Datos técnicos: Coste energético 98.786 MJ; Emisión de CO2 5.025 kg; Código LER 17 04 05; Masa del elemento 9.865 kg; Volumen 0.004698 m3
Residuos:
- embalaje: re170201 Madera. (componente de residuo); rendimiento 0.011 kg; Código LER 17 02 01; Masa del elemento 1 kg; Volumen 0.000909 m3
- embalaje: re170203 Plástico. (componente de residuo); rendimiento 0.003 kg; Código LER 17 02 03; Masa del elemento 1 kg; Volumen 0.001667 m3
