# Manguito de chapa galvanizada de 305 mm de diámetro, para la fijación de tubo flexible a conductos de climatización. Incluso cinta de aluminio y elementos de fijación

- Propiedad del archivo: CYPE INGENIEROS, S.A.
- Formato: FIEBDC-3/2002
- Ámbito geográfico: Uruguay
- Divisa: UYU
- Costes indirectos: 3.00 %
- Gastos generales: 13.00 %
- Beneficio industrial: 6.00 %
- IVA: 21.00 %

**ICR026** Ud Manguito de chapa galvanizada de 305 mm de diámetro, para la fijación de tubo flexible a conductos de climatización. Incluso cinta de aluminio y elementos de fijación.
Manguito de chapa galvanizada de 305 mm de diámetro, para la fijación de tubo flexible a conductos de climatización. Incluso cinta de aluminio y elementos de fijación.
Incluye: Colocación y fijación de las piezas especiales a la red de conductos.
Criterio de cómputo de proyecto: Número de unidades previstas, según documentación gráfica de Proyecto.
Criterio de cómputo de obra: Se medirá el número de unidades realmente ejecutadas según especificaciones de Proyecto.

| Código | Ud | Descripción | Rendimiento | Precio | Importe |
|---|---|---|---|---|---|
| mt42coi135g | Ud | Manguito de chapa galvanizada de 305 mm de diámetro, para la fijación de tubo flexible a conductos de climatización. (material) | 1.050 | 218.19 | 229.10 |
| mt42con020 | m | Cinta autoadhesiva de aluminio, de 50 micras de espesor y 65 mm de ancho, a base de resinas acrílicas, para el sellado y fijación del aislamiento. (material) | 1.054 | 8.30 | 8.75 |
| mt42con135 | Ud | Brida y soporte para fijación de tubos flexibles para conducción de aire en instalaciones de climatización. (material) | 0.700 | 65.52 | 45.86 |
| mo005 | h | Oficial instalador de climatización. (mano de obra) | 0.121 | 244.81 | 29.62 |
| mo104 | h | Medio oficial instalador de climatización. (mano de obra) | 0.121 | 163.88 | 19.83 |
| % | % | Herramientas | 2 % | 333.16 | 6.66 |
|  |  | Costes directos |  |  | 339.82 |
