# Recuperador de calor aire-aire, con batería de expansión directa. Instalación en suelo

- Propiedad del archivo: CYPE Ingenieros S.A.
- Formato: FIEBDC-3/2016
- Programa: Generador de precios de la construcción. CYPE Ingenieros, S.A.
- Fecha: 09/04/2024
- Ámbito geográfico: Uruguay
- Divisa: UYU
- Costes indirectos: 3 %
- Gastos generales: 13 %
- Beneficio industrial: 6 %
- IVA: 21 %

## I Instalaciones

### IC Calefacción, refrigeración, climatización y agua caliente sanitaria

#### ICR Sistemas de conducción de aire

**ICR102** Ud Recuperador de calor aire-aire, con batería de expansión directa. Instalación en suelo.
Recuperador de calor aire-aire, de dimensiones 612x1275x331 mm, peso 65 kg, caudal de aire nominal 500 m³/h, consumo eléctrico de los ventiladores 2x170 W con alimentación monofásica a 230 V, presión estática 150 Pa, potencia sonora 74 dBA, eficiencia térmica 85,05%, diámetro de los conductos 200 mm, con intercambiador de placas de aluminio de flujo cruzado, estructura de aluminio extruido y esquinas de poliamida, paneles laterales registrables, filtros F6+F6 y F8, aislamiento de lana de roca de 25 mm de espesor y 40 kg/m³, batería de expansión directa. Instalación en suelo.
Incluye: Replanteo. Colocación y fijación. Conexionado y comprobación de su correcto funcionamiento.
Criterio de cómputo de proyecto: Número de unidades previstas, según documentación gráfica de Proyecto.
Criterio de cómputo de obra: Se medirá el número de unidades realmente ejecutadas según especificaciones de Proyecto.

| Código | Ud | Descripción | Rendimiento | Precio | Importe |
|---|---|---|---|---|---|
| mt42tsb295laS1c | Ud | Recuperador de calor aire-aire, de dimensiones 612x1275x331 mm, peso 65 kg, caudal de aire nominal 500 m³/h, consumo eléctrico de los ventiladores 2x170 W con alimentación monofásica a 230 V, presión estática 150 Pa, potencia sonora 74 dBA, eficiencia térmica 85,05%, diámetro de los conductos 200 mm, con intercambiador de placas de aluminio de flujo cruzado, estructura de aluminio extruido y esquinas de poliamida, paneles laterales registrables, filtros F6+F6 y F8, aislamiento de lana de roca de 25 mm de espesor y 40 kg/m³. (material) | 1 | 223211.91 | 223211.910 |
| mt42tsb297a | Ud | Batería de expansión directa, para recuperador de calor aire-aire. (material) | 1 | 61716.53 | 61716.530 |
| mo005 | h | Oficial instalador de climatización. (mano de obra) | 0.959 | 373.16 | 357.860 |
| mo104 | h | Medio oficial instalador de climatización. (mano de obra) | 0.959 | 251.66 | 241.342 |
| % | % | Herramientas | 2 % | 285527.642 | 5710.553 |
|  |  | Costes directos |  |  | 291238.195 |

## Recursos

**mt42tsb295laS1c** Ud Recuperador de calor aire-aire
Datos técnicos: Coste energético 3812.562 MJ; Emisión de CO2 144.009 kg
Residuos:
- embalaje: re150101 Envases de papel y cartón. (componente de residuo); rendimiento 2.143 kg; Código LER 15 01 01; Masa del elemento 1 kg; Volumen 0.001333 m3
