# Suministro e instalación en techo de recuperador de calor y humedad aire-aire

- Propiedad del archivo: CYPE INGENIEROS, S.A.
- Formato: FIEBDC-3/2002
- Ámbito geográfico: Uruguay
- Divisa: UYU
- Costes indirectos: 3.00 %
- Gastos generales: 13.00 %
- Beneficio industrial: 6.00 %
- IVA: 21.00 %

**ICR118** Ud Suministro e instalación en techo de recuperador de calor y humedad aire-aire, instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente.
Suministro e instalación en techo de recuperador de calor y humedad aire-aire, instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente.
Incluye: Replanteo. Colocación y fijación. Conexionado y comprobación de su correcto funcionamiento.
Criterio de cómputo de proyecto: Número de unidades previstas, según documentación gráfica de Proyecto.
Criterio de cómputo de obra: Se medirá el número de unidades realmente ejecutadas según especificaciones de Proyecto.

| Código | Ud | Descripción | Rendimiento | Precio | Importe |
|---|---|---|---|---|---|
| mt42vai202a | Ud | Recuperador de calor y humedad aire-aire, instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente. (material) | 1.000 | 124351.77 | 124351.77 |
| mo005 | h | Oficial instalador de climatización. (mano de obra) | 0.726 | 244.81 | 177.73 |
| mo104 | h | Medio oficial instalador de climatización. (mano de obra) | 0.726 | 163.88 | 118.98 |
| % | % | Herramientas | 2 % | 124648.48 | 2492.97 |
|  |  | Costes directos |  |  | 127141.45 |
