# Colector

- Propiedad del archivo: CYPE Ingenieros S.A.
- Formato: FIEBDC-3/2016
- Programa: Generador de precios de la construcción. CYPE Ingenieros, S.A.
- Fecha: 07/11/2024
- Ámbito geográfico: Uruguay
- Divisa: UYU
- Costes indirectos: 3 %
- Gastos generales: 13 %
- Beneficio industrial: 6 %
- IVA: 21 %

## I Instalaciones

### IG Gases combustibles

#### IGI Instalación interior

**IGI025** Ud Colector.
Colector de cobre, con entrada de 3/4" de diámetro y cinco ramales a 45° de 1/2" de diámetro, para unión roscada y manómetro de acero inoxidable. Incluso, elementos de montaje y demás accesorios necesarios para su correcto funcionamiento.
Incluye: Replanteo. Colocación y fijación del colector. Montaje, conexionado y comprobación de su correcto funcionamiento.
Criterio de cómputo de proyecto: Número de unidades previstas, según documentación gráfica de Proyecto.
Criterio de cómputo de obra: Se medirá el número de unidades realmente ejecutadas según especificaciones de Proyecto.

| Código | Ud | Descripción | Rendimiento | Precio | Importe |
|---|---|---|---|---|---|
| mt43acc010e | Ud | Colector de cobre, con entrada de 3/4" de diámetro y cinco ramales a 45° de 1/2" de diámetro, para unión roscada. (material) | 1 | 3243.05 | 3243.050 |
| mt43acc020 | Ud | Manómetro de acero inoxidable para una presión de 0 a 600 mbar, de 100 mm de diámetro, rosca de conexión de 1/2" y precisión del 0,5%. (material) | 1 | 3328.57 | 3328.570 |
| mo010 | h | Oficial instalador gasista. (mano de obra) | 0.381 | 387.56 | 147.660 |
| mo109 | h | Medio oficial instalador gasista. (mano de obra) | 0.381 | 261.38 | 99.586 |
| % | % | Herramientas | 2 % | 6818.866 | 136.377 |
|  |  | Costes directos |  |  | 6955.243 |

## Recursos

**mt43acc010e** Ud Colector de cobre, con entrada de 3/4" de diámetro y cinco ramales a 45° de 1/2" de diámetro, para unión roscada
Datos técnicos: Coste energético 40.953 MJ; Emisión de CO2 0.849 kg
Residuos:
- embalaje: re150101 Envases de papel y cartón. (componente de residuo); rendimiento 0.072 kg; Código LER 15 01 01; Masa del elemento 1 kg; Volumen 0.001333 m3

**mt43acc020** Ud Manómetro de acero inoxidable para una presión de 0 a 600 mbar
Datos técnicos: Coste energético 11.944 MJ; Emisión de CO2 1.811 kg
Residuos:
- embalaje: re150101 Envases de papel y cartón; rendimiento 0.072 kg
