# Franja matafuegos horizontal

- Propiedad del archivo: CYPE INGENIEROS, S.A.
- Formato: FIEBDC-3/2002
- Ámbito geográfico: Uruguay
- Divisa: UYU
- Costes indirectos: 3.00 %
- Gastos generales: 13.00 %
- Beneficio industrial: 6.00 %
- IVA: 21.00 %

**IOJ041** m² Franja matafuegos horizontal, de 1 m de ancho, con una resistencia al fuego EI 90, para edificio de uso industrial, fijada mecánicamente a la medianera con subestructura soporte, sistema D113-FC.es 02 "KNAUF", compuesta por 3 placas de yeso laminado DF / - 1200 / longitud / 15 / con los bordes longitudinales afinados, matafuego "KNAUF", fijadas a la subestructura soporte compuesta por canales y montantes, formando escuadras separadas 750 mm entre sí, conectores y fajas fajas fajas fajas fajas fajas maestras separadas 400 mm entre sí. Incluso tornillos para la fijación de las placas, y pasta y cinta para el tratamiento de juntas.
Franja matafuegos horizontal, de 1 m de ancho, con una resistencia al fuego EI 90, para edificio de uso industrial, fijada mecánicamente a la medianera con subestructura soporte, sistema D113-FC.es 02 "KNAUF", compuesta por 3 placas de yeso laminado DF / - 1200 / longitud / 15 / con los bordes longitudinales afinados, matafuego "KNAUF", fijadas a la subestructura soporte compuesta por canales y montantes, formando escuadras separadas 750 mm entre sí, conectores y fajas fajas fajas fajas fajas fajas maestras separadas 400 mm entre sí. Incluso tornillos para la fijación de las placas, y pasta y cinta para el tratamiento de juntas.
Incluye: Replanteo. Formación de las escuadras con canales y montantes. Colocación y fijación de las escuadras. Instalación de conectores. Colocación a presión de las fajas fajas fajas fajas fajas fajas fajas maestras contra los conectores. Colocación y fijación de los perfiles perimetrales. Preparación y corte de las placas. Atornillado de las placas a los perfiles perimetrales y a las fajas fajas fajas fajas fajas maestras. Tratamiento de juntas.
Criterio de cómputo de proyecto: Superficie medida según documentación gráfica de Proyecto.
Criterio de cómputo de obra: Se medirá la superficie realmente ejecutada según especificaciones de Proyecto.

| Código | Ud | Descripción | Rendimiento | Precio | Importe |
|---|---|---|---|---|---|
| mt12pak020b | m | Canal 75/40/0,7 mm GRC 0,70 "KNAUF" de acero Z2 (Z275) galvanizado normal, para sistema Aquapanel Outdoor. (material) | 3.130 | 85.93 | 268.96 |
| mt12pak030ba | m | Montante 75/50/0,7 mm GRC 0,7 "KNAUF" de acero Z2 (Z275) galvanizado normal, para sistema Aquapanel Outdoor. (material) | 1.170 | 99.39 | 116.29 |
| mt12pek020xa | Ud | Conector, para faja faja maestra 60/27, "KNAUF". (material) | 3.900 | 10.24 | 39.94 |
| mt12pfk011a | m | Faja faja maestra 60/27 "KNAUF" de chapa de acero galvanizado. (material) | 3.000 | 37.62 | 112.86 |
| mt12ptk010ba | Ud | Tornillo LB "KNAUF" 3,5x9,5. (material) | 32.000 | 0.45 | 14.40 |
| mt12ptk010ab | Ud | Tornillo LN "KNAUF" 3,5x11. (material) | 16.000 | 0.26 | 4.16 |
| mt12ptk030 | Ud | Fijación "KNAUF" para hormigón. (material) | 3.400 | 11.69 | 39.75 |
| mt12pfk012a | m | Perfil U 30/30 de chapa de acero galvanizado, sistemas "KNAUF", espesor 0,55 mm. (material) | 1.000 | 29.97 | 29.97 |
| mt12ppk010eb | m² | Placa de yeso laminado DF / - 1200 / longitud / 15 / con los bordes longitudinales afinados, matafuego "KNAUF"; Euroclase A2-s1, d0 de reacción al fuego. (material) | 3.150 | 225.39 | 709.98 |
| mt12ptk010cc | Ud | Tornillo autoperforante TN "KNAUF" 3,5x25. (material) | 17.000 | 0.22 | 3.74 |
| mt12ptk010cf | Ud | Tornillo autoperforante TN "KNAUF" 3,5x45. (material) | 17.000 | 0.36 | 6.12 |
| mt12ptk010cg | Ud | Tornillo autoperforante TN "KNAUF" 3,9x55. (material) | 17.000 | 0.43 | 7.31 |
| mt12pik020n | kg | Pasta de juntas Uniflott GLS "KNAUF", de fraguado normal (45 minutos), rango de temperatura de trabajo de 10 a 30°C, para aplicación manual sin cinta de juntas. (material) | 0.800 | 7.76 | 6.21 |
| mt12pik010e | kg | Pasta de juntas Jointfiller 24H "KNAUF", Euroclase A2-s1, d0 de reacción al fuego, rango de temperatura de trabajo de 5 a 30°C, para aplicación manual con cinta de juntas. (material) | 0.900 | 25.17 | 22.65 |
| mt12pck010a | m | Cinta de juntas "KNAUF" de 50 mm de ancho. (material) | 0.900 | 0.99 | 0.89 |
| mo011 | h | Oficial montador. (mano de obra) | 0.361 | 244.81 | 88.38 |
| mo080 | h | Medio oficial montador. (mano de obra) | 0.361 | 164.16 | 59.26 |
| mo053 | h | Oficial colocador de mamparas y sistemas de placas. (mano de obra) | 0.542 | 244.81 | 132.69 |
| mo100 | h | Medio oficial colocador de mamparas y sistemas de placas. (mano de obra) | 0.542 | 164.16 | 88.97 |
| % | % | Herramientas | 2 % | 1752.53 | 35.05 |
|  |  | Costes directos |  |  | 1787.58 |
