# Puerta interior de acero galvanizado de una hoja, 600x2045 mm de luz y altura de paso, acabado lacado en color a elegir de la carta RAL

- Propiedad del archivo: CYPE INGENIEROS, S.A.
- Formato: FIEBDC-3/2002
- Ámbito geográfico: Uruguay
- Divisa: UYU
- Costes indirectos: 3.00 %
- Gastos generales: 13.00 %
- Beneficio industrial: 6.00 %
- IVA: 21.00 %

**LPA010** Ud Puerta interior de acero galvanizado de una hoja, 600x2045 mm de luz y altura de paso, acabado lacado en color a elegir de la carta RAL.
Puerta interior de una hoja de 38 mm de espesor, 600x2045 mm de luz y altura de paso, acabado lacado en color a elegir de la carta RAL formada por dos chapas de acero galvanizado de 0,5 mm de espesor plegadas, ensambladas y montadas, con cámara intermedia rellena de poliuretano, sobre marco de acero galvanizado de 1,5 mm de espesor con garras de anclaje a obra. Elaborada en taller, con ajuste y fijación en obra. Totalmente montada y probada.
Incluye: Marcado de puntos de fijación y aplomado del marco. Fijación del marco al paramento. Sellado de juntas perimetrales. Colocación de la hoja. Colocación de herrajes de cierre y accesorios.
Criterio de cómputo de proyecto: Número de unidades previstas, según documentación gráfica de Proyecto.
Criterio de cómputo de obra: Se medirá el número de unidades realmente ejecutadas según especificaciones de Proyecto.

| Código | Ud | Descripción | Rendimiento | Precio | Importe |
|---|---|---|---|---|---|
| mt26ppa010age | Ud | Puerta interior de una hoja de 38 mm de espesor, 600x2045 mm de luz y altura de paso, acabado lacado en color a elegir de la carta RAL formada por dos chapas de acero galvanizado de 0,5 mm de espesor plegadas, ensambladas y montadas, con cámara intermedia rellena de poliuretano, sobre marco de acero galvanizado de 1,5 mm de espesor con garras de anclaje a obra, incluso bisagras soldadas al marco y remachadas a la hoja, cerradura embutida de cierre a un punto, cilindro de latón con llave, escudos y manijas de nylon color negro. (material) | 1.000 | 3574.03 | 3574.03 |
| mo020 | h | Oficial mampostero de albañil de construcción. (mano de obra) | 0.258 | 248.37 | 64.08 |
| mo077 | h | Medio oficial mampostero de albañil de construcción. (mano de obra) | 0.258 | 170.07 | 43.88 |
| % | % | Herramientas | 2 % | 3681.99 | 73.64 |
|  |  | Costes directos |  |  | 3755.63 |
