# Puertas de exterior de panel macizo decorado, realizado a base de espuma de PVC rígido y estructura celular uniforme, de una hoja de abrir, dimensiones 900x2100 mm, y premarco

- Propiedad del archivo: CYPE INGENIEROS, S.A.
- Formato: FIEBDC-3/2002
- Ámbito geográfico: Uruguay
- Costes indirectos: 3.00 %
- Gastos generales: 13.00 %
- Beneficio industrial: 6.00 %
- IVA: 21.00 %

**LPC030** Ud Puertas de exterior de panel macizo decorado, realizado a base de espuma de PVC rígido y estructura celular uniforme, de una hoja de abrir, dimensiones 900x2100 mm, y premarco.
Suministro y montaje de puertas de exterior de panel macizo decorado, realizado a base de espuma de PVC rígido y estructura celular uniforme, de una hoja de abrir, dimensiones 900x2100 mm, color blanco, incluso premarco de acero galvanizado con garras de anclaje a obra, cerradura de seguridad, herrajes, espuma de poliuretano para relleno de la holgura entre marco y muro, sellado perimetral de juntas por medio de un cordón de silicona neutra y ajuste final en obra. Elaborada en taller, con clasificación a la permeabilidad al aire, a la estanqueidad al agua y a la resistencia a la carga del viento. Totalmente montada y probada.
Incluye: Colocación del premarco. Colocación de la puerta. Ajuste final de la hoja. Sellado de juntas perimetrales.
Criterio de cómputo de proyecto: Número de unidades previstas, según documentación gráfica de Proyecto.
Criterio de cómputo de obra: Se medirá el número de unidades realmente ejecutadas según especificaciones de Proyecto.

| Código | Ud | Descripción | Rendimiento | Precio | Importe |
|---|---|---|---|---|---|
| mt24paa010aa | Ud | Puertas de exterior de panel macizo decorado, realizado a base de espuma de PVC rígido y estructura celular uniforme, de una hoja de abrir, dimensiones 900x2100 mm, color blanco. (material) | 1.000 | 655.66 | 655.66 |
| mt26pec015b | Ud | Premarco de acero galvanizado, para puerta de exterior de PVC de una hoja, con garras de anclaje a obra. (material) | 1.000 | 40.55 | 40.55 |
| mt13blw110a | Ud | Aerosol con 750 cm³ de espuma de poliuretano, de 25 kg/m³ de densidad, 150% de expansión, 18 N/cm² de resistencia a tracción y 20 N/cm² de resistencia a flexión, conductividad térmica 0,04 W/(mK), estable de -40°C a 100°C; aplicable con pistola. (material) | 0.100 | 7.96 | 0.80 |
| mt15sja100 | Ud | Cartucho de masilla de silicona neutra. (material) | 0.200 | 3.47 | 0.69 |
| mo020 | h | Oficial mampostero de albañil de construcción. (mano de obra) | 0.619 | 12.60 | 7.80 |
| mo113 | h | Peón de albañil de construcción. (mano de obra) | 0.619 | 4.18 | 2.59 |
| mo018 | h | Oficial cerrajero. (mano de obra) | 0.619 | 12.81 | 7.93 |
| mo059 | h | Medio oficial cerrajero. (mano de obra) | 0.310 | 8.43 | 2.61 |
| % | % | Herramientas | 2 % | 718.63 | 14.37 |
|  |  | Costes directos |  |  | 733.00 |
