# Aislamiento térmico bajo losa

- Propiedad del archivo: CYPE INGENIEROS, S.A.
- Formato: FIEBDC-3/2002
- Ámbito geográfico: Uruguay
- Divisa: UYU
- Costes indirectos: 3.00 %
- Gastos generales: 13.00 %
- Beneficio industrial: 6.00 %
- IVA: 21.00 %

**NAD010** m² Aislamiento térmico bajo losa, formado por panel semirrígido de lana mineral, no revestido, de 60 mm de espesor, resistencia térmica 1,7 m²K/W, conductividad térmica 0,035 W/(mK), colocado a tope y fijado mecánicamente.
Aislamiento térmico bajo losa, formado por panel semirrígido de lana mineral, no revestido, de 60 mm de espesor, resistencia térmica 1,7 m²K/W, conductividad térmica 0,035 W/(mK), colocado a tope y fijado mecánicamente.
Incluye: Limpieza y preparación de la superficie soporte. Replanteo y corte del aislamiento. Colocación del aislamiento. Fijación del aislamiento.
Criterio de cómputo de proyecto: Superficie medida según documentación gráfica de Proyecto.
Criterio de cómputo de obra: Se medirá la superficie realmente ejecutada según especificaciones de Proyecto.

| Código | Ud | Descripción | Rendimiento | Precio | Importe |
|---|---|---|---|---|---|
| mt16lra020bdu | m² | Panel semirrígido de lana mineral, no revestido, de 60 mm de espesor, resistencia térmica 1,7 m²K/W, conductividad térmica 0,035 W/(mK). (material) | 1.050 | 305.05 | 320.30 |
| mt16aaa021a | Ud | Tarugo de expansión y clavo de polipropileno, con aro de estanqueidad, para fijación mecánica de paneles aislantes. (material) | 3.000 | 3.42 | 10.26 |
| mo054 | h | Oficial instalador de aislantes. (mano de obra) | 0.147 | 244.81 | 35.99 |
| mo101 | h | Medio oficial instalador de aislantes. (mano de obra) | 0.147 | 164.16 | 24.13 |
| % | % | Herramientas | 2 % | 390.68 | 7.81 |
|  |  | Costes directos |  |  | 398.49 |
