# Aislamiento térmico de frentes de losa y columnas embebidas en el espesor de la fachada

- Propiedad del archivo: CYPE INGENIEROS, S.A.
- Formato: FIEBDC-3/2002
- Ámbito geográfico: Uruguay
- Divisa: UYU
- Costes indirectos: 3.00 %
- Gastos generales: 13.00 %
- Beneficio industrial: 6.00 %
- IVA: 21.00 %

**NAJ010** m² Aislamiento térmico de frentes de losa y columnas embebidas en el espesor de la fachada, formado por panel rígido de poliestireno extruido, de superficie rugosa acanalada y mecanizado lateral machihembrado y recto, de 40 mm de espesor, resistencia a compresión >= 500 kPa, fijado con adhesivo cementoso sobre la estructura desencofrada.
Suministro y colocación de aislamiento térmico de frentes de losa y columnas embebidas en el espesor de la fachada, formado por panel rígido de poliestireno extruido, de superficie rugosa acanalada y mecanizado lateral machihembrado y recto, de 40 mm de espesor, resistencia a compresión >= 500 kPa, resistencia térmica 1,2 m²K/W, conductividad térmica 0,034 W/(mK). Incluso parte proporcional de preparación de la superficie soporte, cortes y adhesivo cementoso para la fijación del aislante a la estructura previamente desencofrada.
Incluye: Preparación y corte del aislante. Fijación del aislante a la estructura con adhesivo cementoso.
Criterio de cómputo de proyecto: Superficie medida según documentación gráfica de Proyecto.
Criterio de cómputo de obra: Se medirá la superficie realmente ejecutada según especificaciones de Proyecto.

| Código | Ud | Descripción | Rendimiento | Precio | Importe |
|---|---|---|---|---|---|
| mt16pxa010eb | m² | Panel rígido de poliestireno extruido, de superficie rugosa acanalada y mecanizado lateral machihembrado y recto, de 40 mm de espesor, resistencia a compresión >= 500 kPa, resistencia térmica 1,2 m²K/W, conductividad térmica 0,034 W/(mK), Euroclase E de reacción al fuego, con código de designación XPS-EN 13164-T1-CS(10/Y)500-DLT(2)5-DS(TH)-WL(T)0,7-WD(V)3-FT2. (material) | 1.050 | 193.55 | 203.23 |
| mt16aaa010 | kg | Mortero adhesivo para fijación de materiales aislantes. (material) | 9.000 | 7.02 | 63.18 |
| mo054 | h | Oficial instalador de aislantes. (mano de obra) | 0.119 | 230.91 | 27.48 |
| mo101 | h | Medio oficial instalador de aislantes. (mano de obra) | 0.119 | 152.96 | 18.20 |
| % | % | Herramientas | 2 % | 312.09 | 6.24 |
|  |  | Costes directos |  |  | 318.33 |
