# Pastilla antivibración de caucho con orificio central, de 50x50x25 mm y 100 kg de carga máxima

- Propiedad del archivo: CYPE INGENIEROS, S.A.
- Formato: FIEBDC-3/2002
- Ámbito geográfico: Uruguay
- Divisa: UYU
- Costes indirectos: 3.00 %
- Gastos generales: 13.00 %
- Beneficio industrial: 6.00 %
- IVA: 21.00 %

**NBI010** Ud Pastilla antivibración de caucho con orificio central, de 50x50x25 mm y 100 kg de carga máxima.
Pastilla antivibración de caucho con orificio central de 20 mm de diámetro, de 50x50x25 mm y 100 kg de carga máxima.
Incluye: Replanteo. Colocación de la pastilla antivibración.
Criterio de cómputo de proyecto: Número de unidades previstas, según documentación gráfica de Proyecto.
Criterio de cómputo de obra: Se medirá el número de unidades realmente ejecutadas según especificaciones de Proyecto.

| Código | Ud | Descripción | Rendimiento | Precio | Importe |
|---|---|---|---|---|---|
| mt16avg020a | Ud | Pastilla antivibración de caucho con orificio central de 20 mm de diámetro, de 50x50x25 mm y 100 kg de carga máxima. (material) | 1.000 | 54.67 | 54.67 |
| mo054 | h | Oficial instalador de aislantes. (mano de obra) | 0.120 | 256.73 | 30.81 |
| mo101 | h | Medio oficial instalador de aislantes. (mano de obra) | 0.120 | 170.07 | 20.41 |
| % | % | Herramientas | 2 % | 105.89 | 2.12 |
|  |  | Costes directos |  |  | 108.01 |
