# Junta estructural en techo plano transitable

- Propiedad del archivo: CYPE INGENIEROS, S.A.
- Formato: FIEBDC-3/2002
- Ámbito geográfico: Uruguay
- Divisa: UYU
- Costes indirectos: 3.00 %
- Gastos generales: 13.00 %
- Beneficio industrial: 6.00 %
- IVA: 21.00 %

**QAF012** m Junta estructural en techo plano transitable, no ventilado, con solado flotante aislante, tipo invertido, con aislante térmico adicional. Impermeabilización: banda de refuerzo de membrana impermeabilizante preelaborada flexible de PVC-P, (fv), de 1,2 mm de espesor, con armadura de velo de fibra de vidrio, y con resistencia a la intemperie, colocada suelta sobre la capa separadora, formando un fuelle sin adherir en la zona de la junta; fondo de juntas para sellado en cordones de polietileno expandido, de 25 mm de diámetro; y banda de terminación de membrana impermeabilizante preelaborada flexible de PVC-P, (fv), de 1,2 mm de espesor, con armadura de velo de fibra de vidrio, y con resistencia a la intemperie fijada en solapes mediante soldadura térmica a la impermeabilización continua del techo, formando un fuelle sin adherir en la zona de la junta, sobre el cordón de relleno.
Junta estructural en techo plano transitable, no ventilado, con solado flotante aislante, tipo invertido, con aislante térmico adicional. Impermeabilización: banda de refuerzo de membrana impermeabilizante preelaborada flexible de PVC-P, (fv), de 1,2 mm de espesor, con armadura de velo de fibra de vidrio, y con resistencia a la intemperie, colocada suelta sobre la capa separadora, formando un fuelle sin adherir en la zona de la junta; fondo de juntas para sellado en cordones de polietileno expandido, de 25 mm de diámetro; y banda de terminación de membrana impermeabilizante preelaborada flexible de PVC-P, (fv), de 1,2 mm de espesor, con armadura de velo de fibra de vidrio, y con resistencia a la intemperie fijada en solapes mediante soldadura térmica a la impermeabilización continua del techo, formando un fuelle sin adherir en la zona de la junta, sobre el cordón de relleno.
Incluye: Limpieza y preparación de la superficie. Colocación de la banda de refuerzo. Colocación del cordón de relleno en el interior de la junta. Colocación de la banda de terminación.
Criterio de cómputo de proyecto: Longitud medida en proyección horizontal, según documentación gráfica de Proyecto.
Criterio de cómputo de obra: Se medirá, en proyección horizontal, la longitud realmente ejecutada según especificaciones de Proyecto.

| Código | Ud | Descripción | Rendimiento | Precio | Importe |
|---|---|---|---|---|---|
| mt15dan010c | m² | Membrana impermeabilizante preelaborada flexible de PVC-P, (fv), de 1,2 mm de espesor, con armadura de velo de fibra de vidrio, y con resistencia a la intemperie. (material) | 1.000 | 293.54 | 293.54 |
| mt15sja030cd | m | Fondo de juntas para sellado en cordones de polietileno expandido, de 25 mm de diámetro, para limitar la profundidad de la junta de dilatación. (material) | 1.050 | 15.13 | 15.89 |
| mo029 | h | Oficial aplicador de membranas impermeabilizantes preelaboradas. (mano de obra) | 0.151 | 237.76 | 35.90 |
| mo067 | h | Medio oficial aplicador de membranas impermeabilizantes preelaboradas. (mano de obra) | 0.151 | 164.16 | 24.79 |
| % | % | Herramientas | 2 % | 370.12 | 7.40 |
|  |  | Costes directos |  |  | 377.52 |
